# ZfPW_Forensik Weissenau
Angebotsaufforderung (GAEB DA XML 3.2, DA83)
Projekt: 2023-529
Währung: EUR
Bieterkommentare zugelassen: nein
Auftraggeber: ZFP Südwürttemberg, Abteilung Bau und Entwicklung/Projektste, Weingartshofer Straße 2, 88214 Ravensburg; DV-Nummer: LV 20
Erstellt mit: COSOBA-AVA-SYSTEM V9/ GXML Toolbox V3.2 R20170508, AVA.relax, 30.09.2026

## 1. ALLGEMEINE BAUBESCHREIBUNG
1. ALLGEMEINE BAUBESCHREIBUNG

1.1 Allgemeine Angaben
Bauherr:
Zentrum für Psychiatrie Süd
vert. durch Herr Nicolas Riek
Weingartshofer Str. 2
88214 Ravensburg
Tel. 0751-7601 2137

Baugrundstück:
Weingartshofer Str. 2
88214 Ravensburg
Fl.Nr. 485/1
1.2 Lage / Standort
Das Zentrum für Psychiatrie Süd befindet sich im Ravensburger Stadtteil Weissenau in Baden-Württemberg. Der Standort ist Teil einer weitläufigen historischen Kliniklandschaft und liegt südöstlich des Ravensburger Stadtzentrums. Geprägt ist das Areal durch seine ruhige Lage am Rand der Stadt sowie durch großzügige Grünflächen, altem Baumbestand und einer offenen, parkartigen Struktur, die eine naturnahe Atmosphäre bietet.
Die umgebende Landschaft ist typisch für das oberschwäbische Voralpenland: sanft gewellt, mit einer Mischung aus Wiesen, Gehölzgruppen und landwirtschaftlich genutzten Flächen. In unmittelbarer Nähe verläuft der Höllbach, ein kleiner Wasserlauf, der zum Teil durch das Klinikgelände fließt.

Das Grundstück liegt süd-östlich des ZfP Geländes, das Baufeld ist frei und unbebaut. Der Neubau des Hauses 45 für die „Aufnahme und Krisenintervention Forensische Klinik“ entsteht auf einem Teilbereich der bisherigen Gärtnerei innerhalb des Klinikgeländes. Konkret liegt der Bauplatz östlich der bestehenden Gebäude Haus 33 und Haus 34 sowie südlich von Haus 25. Diese Lage befindet sich in einem Bereich, der derzeit von gärtnerisch genutzten Flächen geprägt ist.
Der durch das Baufeld des Neubaus verlaufende verdolte Höllbach muss im Zuge einer Vorabmaßnahme umverlegt werden. Östlich des Grundstücks verläuft die Erschließungsstraße der Gärtnerei, während sich westlich des Neubaus das Sportfeld befindet.
Die Umgebung des Neubaus zeichnet sich durch gärtnerisch genutzte Flächen aus, die von einer parkähnlichen Landschaft mit locker verteilten Baumgruppen geprägt sind. Das Gelände des Neubaus weist ein leichtes Gefälle auf, das von Norden nach Süden um circa 2 Meter ansteigt.
Die angrenzenden Gebäude verfügen ebenfalls über parkähnlich gestaltete Außenanlagen. Die Freibereiche der Häuser 33, 34 und 25, sowie des Neubaus Haus 45, werden im Rahmen der Gestaltung der Freianlagen zu einem gemeinsamen Campus zusammengefasst.

1.3 Baubeschreibung
Planungsziel ist der Neubau einer forensischen Klinik auf dem Areal des Zentrums für Psychiatrie in Weissenau. Grundlage bildet das aktuelle Raumprogramm (Stand 20.06.2023) der ZfP Weissenau. Ein psychiatrisches Krankenhaus, insbesondere der Maßregelvollzug, stellt besondere Anforderungen an die Architektur, die sich von herkömmlichen Kliniken unterscheidet. Der Neubau soll der "Besserung und Sicherung" von psychisch erkrankten Straftätern dienen. Die Architektur soll der Stigmatisierung entgegenwirken und ein sicheres, freundliches Umfeld schaffen. Der Einfluss auf das Aggressionspotential und das Wohlbefinden der Patienten soll durch die Raumgestaltung positiv beeinflusst werden. Trotz der hohen Sicherheitsanforderungen soll das Gebäude Normalität vermitteln. Die lange Behandlungsdauer erfordert ein ansprechendes, funktionsfähiges Wohnumfeld, sowohl im Innen- als auch im Außenraum. Hinsichtlich den Sicherheits- und Sicherungsmaßnahmen sind spezielle Anforderungen zu erfüllen. Der Baukörper umfasst zwei separate Aufnahme- und Kriseninterventionsstationen. Die Stationen sind so gestaltet, dass Patientenkontakte begrenzt und Sicherheitsaspekte gewahrt bleiben. Eine durchdachte Architektur unterstützt die Behandlungsprozesse und trägt zur Sicherheit und Wohlbefinden der Patienten bei. Der Neubau beinhaltet eine Mehrzweckhalle, die sowohl für sportliche Aktivitäten als auch für interne Veranstaltungen genutzt werden kann.
Das Gebäude stellt eine kompakte, im Grundriss rechteckige Form dar. Insgesamt werden 3 Geschosse, Erdgeschoss bis 2. Obergeschoss, mit Flachdach hergestellt. Die Gesamtabmessung des Neubaus betragen circa 75 x 40 m. Der Baukörper umfasst einen erdgeschossigen Innenhof mit Durchfahrt aus dem Osten, einen großen Innenhof im 1. Obergeschoss und einen kleineren Innenhof im 2. Obergeschoss.

1.3.1 Nutzung
Die Erschließung des Gebäudes erfolgt sowohl von Norden als auch von Osten. Ein Vorplatz am Haupteingang im Norden bietet Besuchern und Mitarbeitern die Möglichkeit sich dort aufzuhalten. Die Erschließung im Osten dient dem An- und Abtransport von Patienten und Waren. Westlich des Neubaus befindet sich ein gemeinschaftlicher gesicherter Außenbereich.

Der Gebäudekomplex des forensischen Neubaus umfasst die Mehrzweckhalle, allgemeine Therapieräume und zwei separate Aufnahme- und Kriseninterventionsstationen. Integrierte Innenhöfe und Loggien bieten den Patienten die Möglichkeit, unter freiem Himmel zu verweilen. Die baulich umschlossenen Innenhöfe der Station verhindern wirksam eine Flucht der Patienten.

Das Gebäude soll sowohl im Inneren als auch im Äußeren hell, ansprechend und übersichtlich sein, um eine positive Wirkung auf Patienten, Mitarbeiter und Besucher zu erzielen. Mit der durchdachten Gestaltung der Grundrisse sollen Aggressionen reduziert und ein Gefühl von Sicherheit und Normalität vermittelt werden.

Die architektonische Gestaltung des Gebäudes spiegelt sich auch in seiner funktionalen Organisation wider. Die großzügigen Fassadenöffnungen im Erdgeschoss beherbergen gemeinschaftliche Nutzungen, wie die der Mehrzweckhalle und Sporttherapie, während sich hinter der strukturierten Fassade die Patientenstationen mit den Zimmern befinden.

Jedes der beiden Obergeschosse beherbergt eine Station mit 24 Plätzen in Doppel- und Einzelzimmern sowie den erforderlichen Bereichen für Arbeit, Therapie und Aufenthalt. Es gibt separate Bereiche für Intensivpatienten und spezielle Isolierräume für Krisensituationen. Großzügige Innenhöfe bieten den Patienten die Möglichkeit, sich im Freien aufzuhalten.

Die Erschließung des Gebäudes erfolgt über vier zentral gelegene Treppenhäuser und zwei Aufzügen. Einer der Aufzüge befindet sich am Haupteingang, während der andere Aufzug im Bereich des Anlieferbereichs platziert ist, um eine effiziente Verteilung der Waren im Gebäude zu ermöglichen.

Besondere Aufmerksamkeit wird auf die Sicherheit und Sicherungsaspekte des Neubaus gelegt. Dazu gehören Schleusenfunktionen, Videoüberwachung, ausbruchssichere Fenster und Schallschutzmaßnahmen.

ENERGIEKONZEPT
Die Anforderungen des GEG werden eingehalten.

ÄUSSERE ERSCHLIESSUNG / FREIANLAGE
Im Rahmen des Neubaus werden die unmittelbar angrenzenden Freiflächen neugestaltet und somit in die bestehende Freianlage und Sicherheitseinrichtungen der angrenzenden Gebäude 33, 34 und 35 integriert. Der zentral gelegene Sportplatz in der Außenanlage kann erhalten bleiben. Es werden nördlich des Neubaus Stellplätze für 4 KFZ und ein überdachter Stellplatz für ein Einsatzfahrzeug in Verbindung mit einem überdachten Fahrradunterstand geschaffen. Der vorhandene Baumbestand ist gemäß dem vorliegenden Baumschutzkonzept zu erhalten und zu schützen.

1.3.2 Barrierefreiheit
Der Zugang zum Gebäude ist umlaufend ebenerdig. Das gesamte Gebäude wird barrierefrei nach DIN 18040- Teil 1 errichtet. Ein rollstuhlgerechtes WC im Erdgeschoss am Haupteingang wir ebenfalls neu geschaffen, sowie zwei Aufzugsanlagen barrierefrei nach DIN EN 81-70.

1.3.3 Gründung / Grundwasser
Die Gründung des Neubaus erfolgt über eine eine kombinierte Pfahl-Platten-Gründung (5cm Sauberkeitsschicht 41cm Schaumglasschotter, Kiestragschicht und ca. 150 Pfähle), auf dem eine 40cm starke Bodenplatte betoniert wird. Durch den maximal gemessenen Grundwasserstand zgl. 50cm Sicherheitszuschlag (Bemessungswasserstand 433,90 m ü NHN dem abfallenden Gelände folgend) wird auf eine Unterkellerung verzichtet.

1.3.4 Materialien
1.3.4.1.Außenwände
Die tragenden Außenwände werden in Beton erstellt. Die Fassaden sind mit Verblendmauerwerk geplant, die Innenseiten der Außenwände werden verputzt. Außentüren und Fenster Aluminiumelemente gem. GEG-Berechnung. Sonnenschutz durch Senkrechtmarkisen. Fluchttüren nach außen als opake oder verglaste Türen.

1.3.4.2 Innenwände
Tragende Innenwände und Stützen werden in Beton hergestellt, verputzt und gestrichen. Im Sanitärbereich zum Teil GK-Wände gefliest. Innenfenster und Türen aus Aluminium bzw. aus Stahlblockzargen und Holztürblättern. Die Türen in die Intensivzimmer werden als Hochsicherheitstüren ausgeführt.

1.3.4.3 Decken
Die Geschoßdecken werden als Betondecken ausgebildet. Alle Räume außer den Technikräumen erhalten abgehängte Decken bzw. Akustikdecken, die als gelochte GK-Platten ausgeführt werden. Im Bereich der Mehrzweckhalle wird eine geschlitzte Holzelemente ausgeführt.
Fußbodenaufbau: schwimmender Estrich, Fußbodenheizung.
Beläge: Naturstein im Foyer, den Fluren, Büroräumlichkeiten für das Personal und den Aufenhaltsbereichen, Fliesen in den Sanitärräumen, Nasszellen und Lagerräumen. Beschichtung in Technikräumen

1.3.4.4 Dächer
Das Dach wird als extensiv begrüntes Dach mit einer PV-Anlage ausgeführt, Oberlichter und Rauch- und Wärmeabzugsanlagen (RWA) sind ebenfalls geplant. Die Attika ist in einer Höhe geplant, dass sie die Funktion der Absturzsicherung übernimmt.

1.3.4.5 Baukonstruktive Einbauten
Die Patientenzimmer und der Flur erhalten Einbaumöbel in Eiche hell vom Schreiner. In diese Möbel werden zum Teil technische Einrichtungen (Lüftungsleitungen, Feuerlöscher, etc.) eingebaut.

1.4 Technische Ausstattung
1.4.1 Gewerk Heizung / Kälte:
Die Wärmeerzeugung erfolgt über eine Übergabestation welche an das zentrale Nahwärmenetz angeschlossen ist. Die Nahwärmeleitungen werden im Rahmen einer Vorabmaßnahme auf das Baufeld geführt. Die Verlegung außerhalb des Gebäudes bis in das Haus erfolgt durch das Gewerk Rohbau. Sodass sich der Übergabepunkt nach der Hauseinführung im Gebäude befindet.
Versorgt wird das Nahwärmenetz über eine im Bestand befindliche Heizzentrale. Die Übergabestation befinden sich im Technikraum Heizung.
Vom Hausanschluss bis zum Verteileraufbau ist alles in geschweißtem Schwarzrohr geplant.
Ab dem Verteiler, bzw. sobald es die Dimension zu lässt (<=50DN) ist Edelstahlrohr mit Pressfittings geplant. Für das Heizungsnetz ist auch die Stockwerksverteilung im Edelstahlrohr gepresst geplant. Für das Kühlwasserrohrnetz sind die gleichen Materialien geplant.
Alle Leitungen sind entsprechend den Vorgaben des GEG zu dämmen.
Als Wärmeübertragung im Gebäude ist vollflächig eine Fußbodenheizung im Niedertemperatursystem mit Einzelraumregelung vorgesehen.

1.4.2 Gewerk Sanitär:
Die Wasser und Abwasseranschlüsse werden Gebäudeweise hergestellt über das Gewerk Tiefbau.
Die Wasserverteilung im Haus erfolgt im Edelstahlrohr Presssystem gedämmt entsprechende dem GEG. Die Installation in Vorwänden erfolgt ebenfalls in Edelstahlrohr, dies wird aufgrund der Langlebigkeit des Werkstoffes so gemacht.
Die Regenwasserhauptentwässerung erfolgt innenliegend als Freispiegelentwässerung und ist entsprechend den gesetzlichen Vorgaben gegen Schwitzwasser zu schützen. Die Notentwässerung des Hauptdaches erfolgt über Attikaspeier. Alle Notentwässerungsanschlüsse von Innenhöfen erfolgen innenliegend, werden entsprechend der gesetzlichen Vorgaben gegen Schwitzwasser gedämmt und werden im EG über Erdreich aus der Fassade geführt.
Schmutzwasserleitungen erfolgen ebenfalls innenliegend entsprechend den planerischen Vorgaben.
Einrichtungsgegenstände sind entsprechend den architektonischen Planungen und der Bemusterungsmappe Sanitär vorzusehen.
Für die Feuerlöschtechnik gibt es an jedem notwendigen Treppenhaus eine in der Fassade integrierte Einspeisestelle. Von dort aus sind trockene Feuerlöschleitungen im Treppenhaus verlegt mit je einer Entnahmestelle pro Stockwerk. Die Entlüftungsleitung wird über Dach geführt.

1.4.3 Gewerk Lüftung:
Das Gebäude ist maschinell über Zentrale RLT-Anlage mit Wärmerückgewinnung be- und entlüftet. Teilweise sind Räume auch ohne maschinelle Lüftung vorgesehen, diese Räumlichkeiten werden über Fensterlüftung gelüftet.
Die Luft wir im Lüftungsgerät zentral konditioniert und über den Fernwärmeanschluss vorgeheizt und im Sommer mittels adiabater Kühlung gekühlt.
Die Außenluftansaugung erfolgt über die Fassade, die Fortluft wird in einem Steigschacht über Dach geführt aufgrund der Geruchsbelastung der Abluft.

1.4.4 Gewerk MSR-Technik:
Für die Regelung der ISP's sind digitale Regelsysteme in BACnet-Technik vorgesehen. Sämtliche Regel- und Automationsgeräte werden in die Schaltschränke eingebaut.
Ein GLT-System wird nicht ausgeschreiben, die Aufschaltung der BACnet-Datenpunkte erfolgt auf das vorhandene GLT-System auf der Liegenschaft. Die Bedienung kann auch über die Visualisierung der DDC-Technik vor Ort bzw. über mobile TP erfolgen.
Das Gewerk Gebäudeautomation beinhaltet keine Verkabelung der regeltechnischen Komponenten, sondern nur die elektrischen Anschlussarbeiten.
Des Weiteren wird von der MSR-Technik eine Schnittstelle zum Aufschalten von Datenpunkte welche über KNX kommen zur Verfügung gestellt.

1.4.5 Starkstromanlagen / Eigenstromversorgungsanlagen PV
Der Neubau wird in die internen Versorgungsnetze der ZfP eingebunden. Im Zuge einer Vorabmaßnahme werden die erforderlichen Leerrohrtrassen bis ins Baufeld vorbereitet. Die Stromleitungen werden im Zuge der Vorabmaßnahme bis aufs Baufeld verlegt. Über diese Leitungen wird auch die Baustromversorgung für die Baustelle bereitgestellt. Für die Telefon, EDV, BMA und Antennen Anbindung müssen Leitungen von Bestandsgebäuden bis in den Neubau verlegt werden.
Die Elektroinstallation wird entsprechend der aktuellen DIN- und VDE Normen sowie LAR errichtet. Die Verkabelung im Gebäude erfolgt mittels Leerrohren im Bereich von Betonwänden, mittels Leitungen im Bereich von abgehängten Decken.
Transportwege für Schaltschränke etc. sind nur in dem Maße vorhanden, als dass die vorhanden Flure genutzt werden können. Es sind keine zusätzlichen Einbauöffnungen oder dergleichen vorhanden.
Im EG sind die NSHV, BMZ, SiBel ZB Anlage, Serverraum angeordnet. In jedem Stockwerk und jeder Nutzungseinheit gibt es zudem Elektrounterverteiler. Im Gebäude werden zwei parallele Stromnetze aufgebaut (AV-Netz und in Anlehnung an SV Netz).
Die Beleuchtungsanlage wird mit LED Leuchten realisiert, welche in Teilbereichen dimmbar ausgeführt werden.
Die Sicherheitsbeleuchtung gemäß VDE 0108-100 wird als Zentralbatterie Anlage mit Einzel-Leuchtenüberwachung im Mischbetrieb ausgelegt. Die Rettungswegkennzeichnung erfolgt mittels selbstleuchtender Rettungswegkennzeichenleuchten. Für die Ausleuchtung der Flucht- und Rettungswege werden Leuchten eingesetzt, welche durch werkseitig in die Leuchten eingesetzte Notlichtbausteine als Not- und Nutzbeleuchtung verwendet werden können.
In jedem Treppenhaus wird zur Rauchableitung eine RWA Anlage eingebaut.
Das Gebäude wird mit einer äußeren Blitzschutzanlage ausgestattet. Die Trennstellen werden auf dem Dach angebracht. Als Erdungsanlage werden Ring- und Fundamenterder eingesetzt.
Sämtliche Leitungen die ins Gebäude eingeführt werden, werden über einen entsprechenden Blitz- Überspannungsschutz geführt.
Für das Gebäude wurde einen Brandschutznachweis erstellt, der zwingend einzuhalten ist. Die Anforderungen daraus sind in der Leistungsbeschreibung berücksichtigt.
Vom Auftraggeber werden Ausführungspläne, Stromkreislisten und Schemata zur Verfügung gestellt. Stromlaufpläne, Fertigungs- Werkpläne, Leerrohreinlegepläne sind vom AN zu leisten.
Auf dem extensiv begrünten Dach wird eine PV Anlage installiert

1.4.6 Fernmelde- und kommunikationstechnische Anlagen
Im gesamten Gebäude werden Cat. 7 Leitungen für eine stockwerksübergreifende strukturierte Verkabelung vorgesehen.
Das Gebäude wird mit einem Zutrittskontrollsystem Fabrikat KABA an den Außentüren und teilweise an Türen im Innenbereich ausgestattet.
Das Gebäude wird mit einer BMA Fabrikat Hekatron Kategorie 1 gemäß DIN 14675 und DIN VDE 0833-2 und 0833-1 ausgestattet. Die interne Alarmierung erfolgt im Patientenbereich als stiller Alarm auf die DECT Telefone des Personals. In allen anderen Bereichen wird akustisch alarmiert. Im Gebäude wird eine Unterzentrale installiert, welche auf den Zentralenring eingebunden wird.
In allen öffentlichen WCs, Patientenzimmern, Aufenthaltsräumen für Patienten usw. wird eine Lichtrufanlage gemäß DIN VDE 0834 installiert. Die Rufe der Lichtrufanlage werden mittels ESPA Schnittstelle auf die DECT Telefone des Personals weitergeleitet.
Für die Verbesserung des BOS Funks wird im Gebäude eine analoge BOS Funkanlage errichtet.

1.4.7 Gebäude- und Anlagenautomation
Im Gebäude wird ein KNX Bus zur Steuerung der Raumtemperatur und des Sonnenschutzes errichtet. Störmeldungen werden “im Feld” über den KNX gesammelt und an die GLT weitergeleitet.

1.4.8 Sonstige Maßnahmen für technische Anlagen
Der Baustrom wird am Internen Stromnetz der ZfP angeschlossen. Es gibt außerhalb des Gebäudes und innerhalb des Gebäudes Baustromverteiler. In den einzelnen Stockwerk werden Baustromverteiler und Steckdosenverteiler aufgestellt. Im Gebäude gibt es eine Baustellenbeleuchtung in den Fluren und Treppenhäusern.

1.4.9 Technische Anlagen im Außenanlagen
Im Zuge der Außenanlagenarbeiten werden Straßen und Wege mittels Mastleuchten beleuchtet. An verschiedene Stellen werden Energiepoller aufgestellt.

1.5 Leistungsumfang / Leistungsbereiche:
ATV DIN 18330 Mauerarbeiten
ATV DIN 18331 Betonarbeiten

## 2. SONSTIGE WEITERE BESONDERE VERTRAGSBEDINGUNGEN
2. SONSTIGE WEITERE BESONDERE VERTRAGSBEDINGUNGEN

2.1 Übergabe von Ausführungszeichnungen
Der AN erhält die für sein Gewerk relevanten Ausführungszeichnungen
- 2-fach in Papierform
- 1-fach in Datenform (dwg- sowie pdf-Format)

2.2 Baufristenplan
Der Auftragnehmer hat einen Baufristenplan als detaillierten Balkenterminplan über seine vertraglichen Leistungen zu erstellen, anhand dessen die Einhaltung der Vertragsfristen nachgewiesen und überwacht werden können. Die Vertragsfristen aus den Besonderen Vertragsbedingungen müssen bei der Erstellung berücksichtigt werden. Die Festlegungen des Auftraggebers, u. A. zur baufachlichen oder terminlichen Koordinierung mit den übrigen Leistungsbereichen, sind zu berücksichtigen. Der Baufristenplan ist mindestens wöchentlich fortzuführen. Bei Änderungen der Vertragsfristen oder bei erheblichen Abweichungen von sonstigen Festlegungen ist der Plan durch den Auftragnehmer unverzüglich zu überarbeiten.
Der Plan ist dem Auftraggeber 12 Werktage nach Auftragserteilung, nach Überarbeitungen jedoch unverzüglich, jeweils in einfacher Fertigung in Papierform und digital im pdf-Format zu übergeben.

2.3 Ausführungszeiten
Alle Arbeiten sind von Montag bis Freitag zwischen 07:00 und 19:00 Uhr auszuführen.
Sollte der Auftragnehmer zur Einhaltung der vereinbarten Fertigstellungsfristen Wochenendarbeit, Überstunden sowie 2-Schicht-Betrieb vorsehen, so sind die entsprechenden Maßnahmen vom AN eigenverantwortlich zu planen und vorher mit der Bauüberwachung des AG abzustimmen.

2.4 Wasser- und Energieversorgung
Wasser und Strom werden dem Auftragnehmer vom Auftraggeber grundsätzlich unentgeltlich zur Verfügung gestellt. Dies hat der Auftragnehmer bei der Kalkulation des Angebots entsprechend zu berücksichtigen. Die erforderlichen Anschlüsse hat der Auftragnehmer im Einvernehmen mit dem Bauherrn auf eigene Kosten herzustellen und nach Beendigung der Arbeiten wieder abzubauen.
Der Auftragnehmer verpflichtet sich zum sparsamen Umgang mit den Ressourcen und wird aufgefordert, nicht mehr zu verbrauchen, als es zur Erbringung seiner Leistung notwendig ist.

2.5 Sicherheit und Gesundheitsschutz auf der Baustelle
Die Baustelle unterliegt den Bestimmungen der Baustellenverordnung. Der Auftragnehmer und seine Beschäftigten haben den Anweisungen der Bauüberwachung bezüglich des Sicherheits- und Gesundheitsschutzes zu folgen und insbesondere an der Eingangsunterweisung durch den Sicherheits- und Gesundheitsschutzkoordinator teilzunehmen.

2.6 Zufahrten und Verkehrswege
Die Baustellenzufahrt erfolgt ausschließlich über die Straße "Weingartshoferstraße" von dort erfolgt der Zugang zum Baufeld über die Einfahrt am großen Parkplatz der ZfP. Es besteht eine Wendemöglichkeit auf der Baustelleneinrichtungsfläche.Beim Einsatz von Maschinen und Geräten ist auf die Platzverhältnisse, Belastbarkeit der Zufahrt (Versorgungsleitungen im Erdreich) usw. zu achten.
Verschmutzungen der öffentlichen Verkehrswege, v.a. im Bereich der Baustellenausfahrt, sind unverzüglich zu beseitigen.

Es wird speziell darauf hingewiesen, dass im Bereich des Klinikgeländes, insbesondere im Bereich der kompletten Baustellenzufahrt, nur Schrittgeschwindigkeit gefahren werden darf!
Innerhalb des Klinikgeländes werden insbesondere auch Patienten behandelt, die Gefahrensituationen im Straßenverkehr nicht relalistisch einschätzen können. Um Gefahren für diese Menschen auszuschließen, werden Firmen, Arbeiter, Zulieferer, etc., die sich widerholt nicht an die Vorgabe der Schrittgeschwindigkeit halten, des Geländes verwiesen!
Nachteile, die sich hieraus ergeben, gehen zu Lasten der Firma.

2.7 Baustelleneinrichtung, Lager- und Arbeitsplätze
Ein Plan mit Vorschlägen zur Baustelleneinrichtung, Lager- und Arbeitsplätzen, Zufahrten und Verkehrswegen liegt bei. Der Baustelleineinrichtungsplan für das eigene Gewerk ist auf dieser Grundlage zu erstellen und der Bauüberwachung 12 Werktage nach Auftragserteilung, nach Überarbeitungen aber unverzüglich jeweils in einfacher Fertigung in Papierform und digital im pdf-Format zu übergeben.
Beim Einsatz von Maschinen und Geräten ist auf die Platzverhältnisse, Belastbarkeit der Zufahrt (Versorgungsleitungen im Erdreich) usw. zu achten. Durch die Platzverhältnisse kann nur begrenzt Material gelagert werden. Lager- und Arbeitsflächen werden im Rahmen der in dem Baustellenlageplan in der Anlage gekennzeichneten Flächen bereitgestellt und von der Bauüberwachung des Auftraggebers zugewiesen. Ein Anspruch des Auftragnehmers auf Flächenkontingente der Baustelleneinrichtungsfläche besteht nicht. Sollte die in dem beiliegenden Lageplan ausgewiesene Fläche nicht ausreichen, so sind die Materialtransporte dementsprechend zeitgenau zu takten. Auf allen Flächen außerhalb der vom Auftraggeber ausgewiesenen Baustelleneinrichtungsfläche ist das Lagern, auch temporär, strengstens verboten.Lager- und Arbeitsräume im Inneren des Gebäudes stehen nicht zur Verfügung und dürfen als solche auch nicht hergerichtet werden. Auf die Belange der Baumschutzes ist zu achten.

2.8 Brandschutz
Bei feuergefährlichen Arbeiten wie Schweiß-, Flex- und Brennarbeiten sowie dem Hantieren mit leicht entzündlichen und/oder explosiven Stoffen sind sämtliche Sicherheitsmaßnahmen wie das Bereitstellen von Feuerlöschern, Wasser, Sand, etc. einzuhalten. Der Auftragnehmer hat dabei eine verantwortliche Brandwache zu benennen. Die Lagerung leicht entzündlicher und/oder explosiver Materialien (Treibstoff etc.) ist im gesamten Gelände verboten.

2.9 Parkplätze
Auf der BE-Fläche stehen Parkplätze für die Anlieferung von Material und für Montagefahrzeuge in begrenzetem Umfang zur Verfügung. An der Straße die als Zufahrtsstraße dient, darf nicht geparkt werden. Es ist darauf zu achten, dass die Zufahrt zur Gärnterei des ZFP durchgängig gewährleistet ist. Der AN hat eigenverantwortlich für seine Arbeiter geeignete Parkplätze zu organisieren.

2.10 Firmenverantwortlicher
Die Arbeiten müssen von einem fachlich geeigneten Vorgesetzten geleitet und beaufsichtigt werden, welcher ausreichende Kenntnisse über die arbeitssichere Durchführung hat, handlungsbevollmächtigt und weisungsbefugt ist, und während der Ausführung aller Arbeiten ständig auf der Baustelle anwesend sein muss. Das Führungspersonal (Bauleiter, Poliere etc.) der ausführenden Firmen muss der deutschen Sprache sowohl im Mündlichen als auch im Schriftlichen mächtig sein. Ein Wechsel der Baustellenbesetzung, insbesondere Führungspersonal wie Oberbauleiter, Bauleiter, Poliere etc., ist dem Auftraggeber unverzüglich anzuzeigen.

2.11 Bautageberichte
Bautagesberichte sind täglich zu führen und der Objektüberwachung wöchentlich unaufgefordert im Original vorzulegen. Die Bautagesberichte sind zu unterschreiben. Die Bautagesberichte müssen alle Angaben enthalten, die für die Ausführung und Abrechnung von Bedeutung sein können, insbesondere über Wetter, Temperaturen, Zahl und Art der auf der Baustelle beschäftigten Arbeitskräfte, Zahl und Art der eingesetzten Großgeräte, Art, Umfang und Ort der geleisteten Arbeiten mit den wesentlichen Angaben über den Baufortschritt (Beginn und Ende von Leistungen größeren Umfangs und dgl.), Abnahmen nach § 12 Nr. 2 VOB/B, Behinderung und Unterbrechung der Ausführung, Arbeitseinstellung mit Angabe der Gründe, Unfälle und sonstige wichtige Vorfälle. Die Form der Bautagesberichte ist mit der Objektüberwachung abzustimmen. Eintragungen in den Bautagesberichten bzw. dem Baustellentagebuch gelten nicht als Behinderungs-, Bedenken- oder Mehrkostenanzeigen.

2.12 Rest- und Abfallstoffe
Das Verbrennen von Verpackungsresten und anderen Baustellenabfällen auf dem Baugrundstück ist strengstens untersagt. Baustellenabfälle sind, sofern sie nicht in dafür vorgesehenen geeigneten Behältern untergebracht sind, täglich aus dem Gebäude zu entfernen. Die Bauschuttbeseitigung (gemäß VOB) ist wöchentlich vorzunehmen. Dennoch vorgefundener Müll, Baustellenabfälle sowie Bauschutt sind auf Anordnung der Bauüberwachung mit einer Nachfrist von 48 Stunden zu entfernen. Geschieht dies nicht, ist die Bauüberwachung berechtigt, ohne weitere Aufforderung eine Schuttbeseitigung auf Kosten des AN zu veranlassen. Der Müll / Bauschutt ist unter Einhaltung der aktuellen Abfallgesetzgebung ordnungsgemäß entsorgen. Die Bauüberwachung ist berechtigt, sich die entsprechenden Nachweise vorlegen zu lassen. Die Fluchtwege der Baustelle sind stets freizuhalten.

2.13 Materiallieferungen
Die Einhaltung aller Anforderungen, z.B. für Zufahrt, Einhaltung der täglichen Arbeitszeiten, etc. gelten analog auch für Lieferfahrzeuge. Der AN ist für die Einhaltung der Anforderungen verantwortlich.
Anlieferungen über einen längeren Zeitraum sind vorab mit der Bauüberwachung abzustimmen.

2.14 Produktangaben Bieter
Produktdatenblätter, Zulassungen und sonstige Nachweise sowie Muster sind spätestens innerhalb von 6 Tagen nach Aufforderung vorzulegen.

2.15 Angaben über Bauart, Bauteil, Baustoff
Mit den im Leistungsverzeichnis enthaltenen Angaben über Bauart, Bauteil, Baustoff und Abmessungen gelten auch der Herstellungsvorgang und -ablauf bis zur fertigen Leistung unter Zugrundelegung der anerkannten Regeln der Technik und der gesetzlichen und behördlichen Vorschriften als beschrieben.  Hierbei bedeutet Bauart das Herstellen durch Zusammenfügen der Stoffe und Bauteile bis zur fertigen Leistung.

2.16 Einbau und Lieferung Stoffe
Alle Leistungen umfassen neben dem Einbau auch die Lieferung der dazugehörigen Stoffe und Bauteile einschl. Abladen, Vertragen und Lagern auf der Baustelle, wenn in der Leistungsbeschreibung nichts anderes vorgeschrieben ist.

## 3. WEITERE ZUSÄTZL. VERTRAGSBEDINGUNGEN - ALLGEMEIN
3. WEITERE ZUSÄTZL. VERTRAGSBEDINGUNGEN - ALLGEMEIN
3.1 Baustelleneinrichtung
3.1.1 Öffentliche Verkehrsflächen
Die Inanspruchnahme öffentlicher Verkehrsflächen darf nur nach Genehmigung durch das Amt für öffentliche Ordnung erfolgen. Entsprechende Antragsstellungen, -bearbeitungen etc. sind vom Auftragnehmer eigenverantwortlich durchzuführen und bedürfen einer Zustimmung des AGs. Alle mit dem Antragsverfahren und der Nutzung der Flächen verbunden Kosten (Genehmigungsgebühren etc.) werden nicht gesondert vergütet und sind in die nachfolgend aufgeführten Leistungspositionen einzurechnen.

3.1.2 Abfallbeseitigung
Enthält die Leistungsbeschreibung die Verpflichtung von z.B. Ausbau, Abbruch oder Ersetzen von Stoffen / Bauteilen, so gehören zur vertraglichen Leistung auch das Laden und / oder der Transport des zu entsorgenden Abbruchmaterials von der Ausbaustelle bis zu dem vom AG benannten Lagerplatz sowie das Lagern und Sortieren.
Enthält die Leistungsbeschreibung die Verpflichtung zur fachgerechten Entsorgung des Abfalls (nur bei schadstofffreiem Abfallmaterial), so wird das Material Eigentum des AN.
Das fachgerechte Entsorgen von Einbauteilen beinhaltet immer Zwischenlagerkosten, Abfuhr und Deponiegebühren, falls in der jeweiligen Position nicht anders beschrieben. Die Kosten für die fachgerechte Entsorgung sind in den Einheitspreisen einzurechnen.
Die Aufstellung von Containern im Bereich der Baustelleneinrichtung ist möglich. Die Organisation obliegt dem AN und ist mit der Bauüberwachung unter Vorlage eines Baustelleneinrichtungsplans abzustimmen.

3.2 Toleranzen
Angaben zu erhöhten Toleranzen werden im Leistungsverzeichnis als Hinweis oder in den einzelnen Positionen angeführt.

3.3 Aufmaß u. Abrechnung
3.3.1 Aufmaß
Das Aufmaß ist zusammen mit dem bauüberwachenden Architekten oder dessen Vertreter durchzuführen (gemeinsames Aufmaß). Nachträglich eingereichte Aufmaßunterlagen für Mengen, die nicht mehr nachprüfbar sind, können nur im Einzelfall anerkannt werden. Die Aufmaßbegehung muss durch den AN mindestens 3 Werktage zuvor angekündigt werden.

3.3.2 Abrechnungspläne
Abrechnungspläne sind in kopierfähiger Form vom Auftragnehmer zu erstellen und den Aufmaßblättern beizulegen. Die Abrechnungspläne müssen erforderlichenfalls auch Detailzeichnungen enthalten.

3.3.3 Rechnungen
Abschlags- u. Schlussrechnungen sind generell kumuliert aufzustellen. Dies gilt auch für die Aufmaße.

3.4 Ausführungszeit
Die Gesamtbaumaßnahme findet von Mai 2025 bis Ende Dezember 2027 statt.

## 4. WEITERE ZUSÄTZL. VERTRAGSBEDINGUNGEN - GEWERKESPEZIFISCH
4. WEITERE ZUSÄTZL. VERTRAGSBEDINGUNGEN - GEWERKESPEZIFISCH

4.1 Verblendmauerwerk Klinker
4.1.1. Allgemeine Vorbemerkungen
4.1.1.1 Hinweise / Rahmenbedingungen:
- Das Gebäude liegt in der Erdbebenzone 1 DIN EN 1998-1,
- Das Gebäude ist nicht im Mauerwerksmaß geplant. Ein erhöhter Schneide- / Anpassungsaufwand ist in die EPs einzurechnen.
- Ausbildung von Lüftungsöffnungen der Hinterlüftungsebene als offene Stoßfugen im Verblendmauerwerk gemäß DIN 18516-1 und DIN 4108-3, einschließlich Einbau von Insektenschutzgittern aus Kunststoffrollen, ist einzurechnen.

4.1.1.2 System / Aufbau
Klinkermauerwerk als zweischalige Außenwandkonstruktion,
Regelaufbau:
- Tragwand Stahlbeton 25 cm, C30/37
- Wärmedämmung Mineralwolle (Dämmstoffdicke 20 cm)
- Hinterlüftungsebene 5 cm (Schalenabstand 25 cm)
- Verblendmauerwerk Klinker im wilden Verband
4.1.1.3 Klinkerstein
- Verblendklinker gemäß DIN EN 771-1, Vollklinker
- Nennmaß 240 x 115 x 71 mm (NF)
- Druckfestigkeit mind. 28 N/mm2
- Wasseraufnahme ≤ 6 %
- Bruttotrockenrohdichte 2,0 kg/dm3
- Nettotrockenrohdichte 2,0 kg/dm3
- Dauerhaftigkeit DIN EN 771-1: Kategorie F2
- aktive lösliche Salze: Kategorie S2/S3
- Herstellung im Wasserstrichverfahren aus schiefertonbasiertem Rohstoff
4.1.1.4 Erscheinungsbild / Oberfläche
- Wasserstrichklinker mit produktionsbedingter natürlicher Farb- und Strukturvarianz innerhalb einer hellen, nahezu weißen Farbwelt mit markanten Orangetönen
- zulässig: unregelmäßige Oberflächenstruktur, Lunker, Rillen, Haar- und Einrisse, Vertiefungen, Kantenunregelmäßigkeiten sowie Aufbrennungen
- unzulässig: homogene, industriell gleichmäßige Oberflächen ohne erkennbare Struktur- und Farbvariation
- maßgebend für die optische Beurteilung ist die freigegebene Musterfläche
4.1.1.5 Gerüste
- Arbeits- und Schutzgerüst DIN EN 12811-1 und DIN 4420-1, Lastklasse 4 wird bauseits gestellt
- Innenseitige Gerüstverbreiterungen (Breite 30 cm) sind im Zuge des Arbeitsfortschritts durch den AN zurückzubauen und an zentraler Stelle auf der Baustelle zu sammeln
- Sonstigen Umbauten, Anpassungen und Änderungen am Gerüst dürfen nur durch den Gerüstbauer erfolgen
- Erforderliche Anpassungen der Konsolbreiten im Bereich über Vordach Turnhalle (Ausbau 100 cm Ausleger und Ersatz durch 70 cm Ausleger) dürfen nur vom Gerüstbauer efolgen.
Um den Aufwand für den Gerüstbauer zu minimieren, ist jeweils eine Gerüsthöhe über die komplette Vordachbreite (ca. 62m) auf einmal auszuführen. Erschwernisse hierdurch sind im Bauablauf zu berücksichtigen und einzuplanen.
- Abstimmungen mit dem Gerüstbauer sind durch den AN zu koordinieren
4.1.1.6 Kran
Bauseitig steht kein Kran zur Verfügung! Sämtliche für Verlegung und Transport erforderlichen Kräne, Hebezeuge, Versetzgerüste, Erschwernisse etc. sind einzurechnen.
4.1.1.7 Gebäude
Die Arbeiten erfolgen am Gebäude mit einer Gebäudeklasse 5, Sonderbau
Grundriss rechteckig,
Gebäudebreite 39 m,
Gebäudelänge 75 m,
Arbeitshöhe der zu bearbeitenden Fläche bis 15 m
Windzone II gemäß DIN EN 1991-1-4/NA
4.1.1.8 Innenhöfe / Freibereiche
- Innenhof 0 (G00), Abmessungen L/B/H: ca. 20,75 x 16,13 x 14,5 m, über Durchfahrt (Duchrfahrtshöhe ca. 3,5 m) ebenerdig zugänglich,
- Innenhof 1 (G01), Abmessungen L/B/H: ca. 20,75 x 11,82 x 9,5 m
- Innenhof 2 (G02), Abmessungen L/B/H: ca. 12,35 x 5,05 x 5,5 m
- Freibereich 1 (G01) + 2 (G02), liegen übereinander, beide überdacht, nur über Innenhof 0 zugänglich,
Abmessungen L/B/H: (2x) ca. 6,05 x 5,45 x 3,5 m,

Der Materialtransport zu den Innenhöfen 1 + 2 sowie den beiden Freibereichen ist Sache des AN und darf nur in Abstimmung mit der Bauüberwachung durch das Gebäude führen!
4.1.1.9 Ausführung
- Vormauermörtel ist auf Steinmaterial und dessen Saugverhalten abzustimmen
- Verarbeitungsvorschriften des Mörtelherstellers sind zu beachten
- Steine vor Verarbeitung aus mehreren Paletten mischen, zur Angleichung von Farb- und Strukturunterschieden
- Durchdringungen der Wärmedämmebene sind auf das konstruktiv erforderliche Maß zu beschränken und mit für zweischaliges Verblendmauerwerk geeigneten, wärmebrückenarmen Befestigungssystemen auszuführen.
- Stoß- und Lagerfugen sind vollflächig und hohlraumfrei auszubilden,
- überquellender Mörtel ist so zu entfernen, dass die vollständige Fugenfüllung erhalten bleibt
- Korrekturen falsch gesetzter Steine sind nur durch Ausbau und Neuverlegung im frischen Mörtel zulässig
- Verschmutzungen der Sichtflächen sind während der Ausführung fortlaufend zu vermeiden bzw. zeitnah und rückstandsfrei zu entfernen
- Sichtflächen sind bis zur Abnahme vor Verschmutzung zu schützen
- Während der Ausführung sind alle unfertigen Wände, insbesondere die Mauerkronen, mindestens arbeitstäglich mit wind- u. regensicher angebrachter Auflage zu schützen. Bei Sturm oder Starkregen umgehend.
- Vor Abnahme sind alle Sichtseiten der Klinkerfassade schonend zu reinigen. Säurehaltige Reinigungsmittel sind unzulässig. Ausblühungen sind trocken und oberflächenschonend zu entfernen. Die Reinigung darf keine Veränderung von Oberfläche, Farbwirkung oder Fugenbild verursachen. Mehraufwand ist einzurechnen
- Das Schützen angrenzender Fenster- und Fassadenflächen ist als Nebenleistung in die Einheitspreise einzurechnen und wird nicht gesondert vergütet.

4.1.2. Positionsbezogene technische Vorbemerkungen
4.1.2.1 Verband
Es ist ein wilder Verband auszuführen:
- Mindestüberbindemaß 1/4-Stein
- höchstens 5 Läufer am Stück (mind. 3 Läufer)
- max. 5 Abtreppungen
- keine Kreuzfugen über Köpfen
4.1.2.2 Fugenausbildung
- Stoß-/Lagerfugen vollfugig mit Mauermörtel vermörteln, im Zuge des Mauerns im Ansteifzustand um 2 - 3 mm zurückversetzt ausbilden und verdichten (Fugenglattstrich)
- Farbton nach Bemusterung
4.1.2.3 Dehnfugen
- Fugenbreite ≥ 15 mm
- Ausbildung als elastische Dehnfuge, mit Hinterfüllprofil und dauerelastischem Fugendichtstoff
- Farbe des Dichtstoffes abgestimmt auf Fugenfarbe
- Oberfläche besandet
- vertikale Dehnfugen an Gebäudeecken grundsätzlich im Abstand von 24 cm zur Gebäudekante
4.1.2.4 Brandriegel
- horizontal / vertikal
- Ausführung mit vertiefter Dämmung,
- erforderliche Lüftungsöffnungen unter- / oberhalb des Brandriegels sind einzurechnen
4.1.2.5 Offenes Filtermauerwerk:
- Ausführung im flämischen Verband, jedoch ohne Kopfsteine,
- Maueranker müssen im Überbindebereich angeordnet sein,
- Fugen mit 2 - 3 mm vertieftem Fugenglattstrich (keine nachträgliche Verfugung), mit leichter Schräge nach außen,
- im Übrigen wie Verblendmauerwerk gemäß Abschnitt 4.1.1
4.1.2.6 Geschlossenes Filtermauerwerk:
wie vor, jedoch:
- mit zusätzlichen Kopfsteinen, Steintiefe Kopfstein: ca. 6 cm (halbe Steintiefe)
4.1.2.7 Freistehendes Vormauerwerk (bzw. Bereiche ohne Verankerungsgrund)
Befestigung:
- mit Windpostanker, Abstand Anker max. 75 cm,
- mit Gewindestangen, mit gebohrten Steinen, an Tragwand unten/oben rückverankert,
4.2 Betonfertigteilelemente
4.2.1 Beton
Die Zuschlagstoffe sind aus einer Charge auf Halde zu lagern, um Farbabweichungen zu minimieren (mit entsprechender Reserve). Dosierung im Fertigteilwerk über computergesteuerte Dosieranlage, absolut identische Dosierung über die gesamte Zeit.
Betongüte: gemäß Angabe in Positionen

4.2.2 Bewehrung:
aus Betonstabstahl B500A+B DIN 488-1, DIN 488-2,
gemäß statischen Erfordernissen,
4.2.3 Transport
- Alle Teile dürfen erst transportiert werden, nachdem die erforderliche Mindestfestigkeit erreicht bzw. überschritten ist.
- Anzahl und Art der Transportanker / -bewehrung: gemäß statischen Erfordernissen, Einbaustellen verkappt
- Transportbewehrung und -befestigungen werden nicht vergütet!
- Die Bauüberwachung behält sich vor, beim Transport beschädigte oder angerissene Teile abzulehnen, auch wenn deren statische Tragfähigkeit nicht beeinflusst ist
4.2.4 Montage
- Die Montage inkl. aller Kräne, Hebezeuge, Erschwernisse, Versetzgerüste, Unterstützungen im Bauzustand, Hilfsfundamente, Anschlagmittel, Hilfsmittel, etc. ist in die Positionen einzurechnen, soweit nicht in den Positionen anders beschrieben.
- Die Montage ist von einem Ingenieur des Auftragnehmers permanent zu überwachen und zu leiten. Zur Montage werden nur speziell ausgebildete Fachkräfte zugelassen.
Die jeweiligen erforderlichen Montageanleitungen/ Montageanweisungen sind spätestens 1 Woche vor Montagebeginn dem Sicherheits- und Gesundheitskoordinator unaufgefordert vorzulegen und nach Freigabe in Schriftform an der Baustelle vorzuhalten.
- Folgende sicherheitstechnischen Angaben müssen in der Montageanweisung enthalten sein:
  > Gewicht der Teile
  > Anschlagpunkte / -mittel
  > die einzuhaltende Transportlage
  > zur Montage erforderliche Hilfskonstruktionen
  > Reihenfolge der Montage / des Zusammenfügens der Bauteile
  > erforderliche Reichweite und Tragfähigkeit der einzusetzenden Hebezeuge
  > Verkehrswege und Bereitstellungsfläche
4.2.5 Weitere Anforderungen
- Das Entstehen von Rostspuren durch Transportanker bzw. Anschlußbewehrungen ist wirksam zu verhindern.
- Die Fertigteile sind während Transport und Lagerung vor Verschmutzung und Spritzwasser zu schützen. Dies gilt insbesondere für die Ein- u. Anbauteile.
- Kosmetische Nachbesserungen, insbesondere das nachträgliche Verspachteln von Einfüllöffnungen, darf nur ein geschulter Fachmann ausführen. Die Kosten hierfür sind einzurechnen.
- Bei Vergussarbeiten müssen die Vergussfestigkeiten mindestens der jeweilig höheren Bauteilfestigkeit angrenzender Bauteile entsprechen. Der Verguss muss quellfähig und auf die Sollfugengrößen abgestimmt sein.
- alle Befestigungsmittel und Einbauteile mit bauaufsichtlicher Zulassung
- Befestigungsmittel aus nichtrostendem Stahl, sofern in den Positionen nicht anders angegeben.
- das Schützen der Fertigteile vor Verschmutzung und Beschädigungen ist einzurechnen
- es kann nicht davon ausgegangen werden, dass alle Betonfertigteile zum selben Zeitpunkt eingebaut werden

## LV 20: Verblendmauerwerk Klinker
Datum: 08.05.2026

### Gewerk 01 Baustelleneinrichtung / Vorbereitung / Unterlagen

#### Titel 01.01 Baustelleneinrichtung

**01.01.0001 Baustelle einrichten**
STLB-Bau 2026-04 000
Baustelle für sämtliche, in der Leistungsbeschreibung aufgeführten Leistungen einrichten.
Menge: 1,000 St

**01.01.0002 Baustelleneinr. vorhalten**
Baustelleneinrichtung für sämtliche, in der Leistungsbeschreibung aufgeführten Leistungen vorhalten, je angefangenen Monat.
Menge: 6,000 Mt

**01.01.0003 Baustelle räumen**
STLB-Bau 2026-04 000
Baustelle für sämtliche, in der Leistungsbeschreibung aufgeführten Leistungen räumen.
Menge: 1,000 St

#### Titel 01.02 Unterlagen

**01.02.0001 Werkstattzeichnungen**
*** Pauschalposition
Erstellen der Werkstatt- / Ausführungszeichnungen für alle im LV genannten Leistungen,
in 1-facher Papierform (auf DIN A4-Format gefaltet) sowie zusätzlich in digitaler Form (pdf- / dwg-Format).
Es sind Zeichnungen von Regelaufbauten, Filtermauerwerke, Sonderbauteilen / -konstruktionen, aller An- / Abschlüsse, Abdichtungen, Befestigungen, Konsolen sowie Auflagerungen zu erstellen,
Maßstab 1:5 bis 1:25.
Auf den Zeichnungen sind alle relevanten Angaben aufzuführen.
Werkstattzeichnugnen sind gemäß abgestimmten Terminplänen dem AG zur Prüfung / Freigabe vorlegen. Als Prüfzeitraum für den AG sind drei Wochen anzusetzen. Bei größeren Korrekturen sind die Planunterlagen auf Kosten AN erneut vorzulegen.

Inkl. vermessungstechnischer Aufnahme der fertiggestellten Rohbaukonstruktion als Grundlage der Werkstattzeichnungen. Die Vermessung hat sämtliche für die Ausführung des Verblendmauerwerks relevanten Achsen, Höhen, Kanten, Auflager, Befestigungsebenen und Anschlusspunkte zu erfassen / am Gebäude anzutragen. Abweichungen von den Planmaßen sind zu dokumentieren und dem Auftraggeber unverzüglich mitzuteilen.
Menge: 1,000 psch

**01.02.0002 Statik**
*** Pauschalposition
Statischer Nachweis / Standsicherheitsnachweis für alle nachbeschriebenen Klinker- und Betonfertigteilarbeiten, inkl. aller Befestigungselemente, Abfanguungen, Verankerungen, Verbindungen, etc.

Der statische Nachweis / Standsicherheitsnachweis ist dem Prüfstatiker in zweifacher Ausfertigung (zusätzlich 1x digital) zur Prüfung und Freigabe rechtzeitig vorzulegen.
Menge: 1,000 psch

**01.02.0003 Bestandsunterlagen**
*** Pauschalposition
Bestandsunterlagen zusätzlich zu den Anforderungen der VOB/C.

Allgemeinge Anforderungen zu Form und Inhalt:
- 3-fach in Papierform und 2-fach elektronisch auf Datenträger (CD/DVD), geprüft auf Virenfreiheit
- Datenformat dwg, dxf, pdf, docx, xlxs
- Digitale und ausgedruckte Fassung müssen in Form und Bezeichnung exakt übereinstimmen
Zur Dokumentation gehören mindestens:
- Prüfzeugnisse / Prüfprotokolle / bauaufs. Zulassungen / Zustimmungen im Einzelfall / Herstellerbescheinigungen
- Konformitätsbescheinigungen / Übereinstimmungserklärungen Brandschutz
- Leistungserklärungen
- Abnahme-/Inbetriebnahmebescheinigungen
- Fachunternehmerbescheinigungen
- Bescheinigung über die Mängelfreiheit
- Statische Berechnungen / Tragwerksplanung / Prüfstatik
- Nachweis über bauaufsichtlich Zulassung aller Befestigungsmittel
- Werkstattzeichnungen / Stücklisten / Detailzeichnungen
- Angaben über eingebaute Materialien / Produktdatenblätter
- Entsorgungsnachweise / Wiegescheine / Abfallliste
- Reinigungs- / Pflegeanweisungen
- Bedienungsanleitungen
- Auflistung aller wartungsrelevanten Anlagenteile
Die von der Bauleitung geprüften und freigegebenen Bestandsunterlagen sind spätestens 14 Tage vor der VOB- Abnahme einzureichen, ansonsten ist keine VOB Abnahme möglich, da der Betreiber ohne Dokumentation nicht in der Lage ist, das Gebäude ordnungsgemäß zu betreiben.
Menge: 1,000 psch

**01.02.0004 Zustimmung im Einzelfall ZiE**
*** Pauschalposition
Zustimmung im Einzelfall (ZiE) / bauaufsichtliche Klärung nach LBO Baden-Württemberg
Einzurechnen sind alle anfallenden Kosten des AN sowie der zuständigen Behörden und Prüfstellen, insbesondere Antragstellung, erforderliche Abstimmungen, Erstellen erforderlicher Zeichnungen und Pläne sowie Kosten für Kennzeichnungsschilder.
Die Zustimmung im Einzelfall ist für folgende Punkte einzuholen:
- Ausführung der Gewindestangen gemäß Pos. 04.03.0003ff,
  bei Gesamtabmessungen der Bereiche ohne
  Verankerungsmöglichkeit B/H bis ca. 1,20 x 3,10 m
  sowie Ausführungshöhen bis 12,50 m über Gelände
Sollten weitere Anforderungen / Abmessungen außerhalb der Zulassungen der vom AN angebotenen Systeme liegen, sind diese ebenfalls in dieser Position zu berücksichtigen.
Sämtliche Nachweise sind vorzulegen.
Menge: 1,000 psch

#### Titel 01.03 Muster

**01.03.0001 Musterfläche Verblendmauerwerk**
*** Bezugsbeschreibung
Musterfläche für Verblendmauerwerk vor Ort erstellen (bzw. an Baustelle liefern), für die Dauer der eigenen Arbeiten vorhalten/sichern und nach Abnahme rückstandsfrei demontieren und entsorgen,
Größe der Musterfläche: mind. 2,0 × 2,0 m.
Die Ausführung erfolgt gemäß den Beschreibungen im Titel 02.

Es müssen mindestens ersichtlich sein:
- Regelmauerwerk, ca. 50% der Gesamtfläche, wilder Verband
- offenes Filtermauerwerk, ca. 25% der Gesamtfläche, flämischer Verband
- geschlossenes Filtermauerwerk, ca. 25% der Gesamtfläche, flämischer Verband
- Lager- / Stoßfugenausbildung - in Abstimmung mit Bauüberwachung
- (1x) Dehnfuge, senkrecht
- (5x) Lüftungsöffnungen mit Insektenschutz
- (1x) Konsolanker mit Fertigteilsturz
- (1x) Windpostanker
- (1x) Eckausbildung
Hinweis:
Die Musterfläche ist unmittelbar nach Beauftragung herzustellen.
Mit der Ausführung der Hauptfassadenflächen darf erst nach schriftlicher Freigabe der Musterfläche durch den Bauherrn begonnen werden.
Menge: 1,000 St

**01.03.0002 Musterfläche Klinkerriemchen**
*** wie Position 01.03.0001
Musterfläche für Klinkerriemchen,
auf Putzträgerplatte, inkl. Verfugung,
Größe der Musterfläche: ca. 0,5 × 0,5 m.
Menge: 1,000 St

**01.03.0003 Muster Verfugung Klinkerfläche**
*** wie Position 01.03.0001
Musterfläche für Verfugung,
Fugenmörtel, Fugenfarben sowie Fugenart (z.B. Glattstrich, schräg, konkav, zurückliegend …) in Abstimmung mit der Bauüberwachung
inkl. 1 St. farblich abgestimmter Dehnfuge,
Größe der Musterfläche: ca. 0,5 × 0,5 m.
Menge: 3,000 St

**01.03.0004 Muster Betonfertigteil Attikaabdeckung**
*** wie Position 01.03.0001
Muster für Betonfertigteil Attikaabdeckung,
exakt gemäß Beschreibung Pos 03.01.0007.

Im Falle einer positiven Freigabe kann das Muster vor Ort eingebaut werden.
Menge: 1,000 St

### Gewerk 02 Verblendmauerarbeiten

#### Titel 02.01 Verblendmauerwerk

*Hinweis: VERBLENDMAUERWRK*
VERBLENDMAUERWRK
Bei allen nachfolgenden Positionen gelten die Vorbemerkungen Abschnitt 4.1 als Vertragsbestandteil und sind in die Einheitspreise einzurechnen.

**02.01.0001 Verblendmauerwerk KMz NF Wilder Verband**
Verblendmauerwerk DIN EN 1996,
aus Klinker DIN EN 771-1, KMz, wasserstrich,
NF (240/115/71),
Festigkeitsklasse 28,
Rohdichteklasse 2,0 kg/dm3,
Mauerwerksdicke 11,5 cm,
Ausführung im wilden Verband,
Schalenabstand 250 mm, aus Luftschicht und Dämmung,
vor Außenwand aus Stahlbeton,
Mauermörtel M 5 DIN EN 998-2,
Fugenausbildung mit 2 - 3 mm vertieftem Fugenglattstrich, mit leichter Schräge nach außen,
inkl. Lüftungs-/Entwässerungsöffnungen mit Fugenlüftern, Farbe nach Wahl AG (mind. 3 zur Verfugung passende Farben zur Auswahl),
Drahtanker u. Dämmung werden gesondert vergütet,
Arbeitshöhe bis 15 m.

Richtfabrikat: HEBROK DIVUM FLAMMA (Art.-Nr. 1146) oder gleichwertig
angebotenes Fabrikat / Typ: '............................................' (vom Bieter auszufüllen)
Menge: 3400,000 m2

**02.01.0002 Verblendmauerwerk KMz NF Flämischer Verband, halber Kopfstein**
*** Bezugsbeschreibung
Verblendmauerwerk DIN EN 1996,
aus Klinker DIN EN 771-1, KMz, wasserstrich,
NF (240/115/71),
Festigkeitsklasse 28,
Rohdichteklasse 2,0 kg/dm3,
Mauerwerksdicke 11,5 cm,
Ausführung im flämischen Verband, jedoch sind alle Kopfsteine mit halber Steintiefe (ca. 6 cm) auszuführen,
Schalenabstand 250 mm, aus Luftschicht und Dämmung,
vor Außenwand aus Stahlbeton,
Mauermörtel M 5 DIN EN 998-2,
Fugenausbildung mit Fugenglattstrich, aufgrund der versetzten Kopfsteine ist ein erhöher Anteil der Fugen mit Sichtanforderung auszuführen, Mehraufwand ist einzurechnen,
Drahtanker (bzw. andere Befestigungen) u. Dämmung werden gesondert vergütet,
Arbeitshöhe bis 15 m.

Allseitige Übergänge von flämischen Verband (mit halben Kopfsteinen) zu wilden Verband aus Vorposition sind einzurechnen!
Menge: 175,000 m2

**02.01.0003 Verblendmauerwerk KMz NF Flämischer Verband, offenes FM**
*** wie Position 02.01.0002
ohne Kopfsteine, als offenes Filtermauerwerk,
aufgrund der fehlenden Kopfsteine ist der Fugenglattstrich an den Überbindebereichen jeweils dreiseitig auf Sicht auszuführen, Mehraufwand ist einzurechnen,

Allseitige Übergänge können sowohl zu flämischen Verband (mit halben Kopfsteinen) als auch zu wilden Verband erfolgen und sind einzurechnen.

Ausführung in Größen von 0,75 bis 3,0 m2.
Menge: 140,000 m2

**02.01.0004 Verblendmauerwerk KMz NF Flämischer Verband, offenes FM, Kleinfläche**
*** wie Position 02.01.0002
ohne Kopfsteine, als offenes Filtermauerwerk,
aufgrund der fehlenden Kopfsteine ist der Fugenglattstrich an den Überbindebereichen jeweils dreiseitig auf Sicht auszuführen, Mehraufwand ist einzurechnen,

Allseitige Übergänge können sowohl zu flämischen Verband (mit halben Kopfsteinen) als auch zu wilden Verband erfolgen und sind einzurechnen.

Ausführung in Größen bis 0,50 m2,
Abrechnung nach St.
Menge: 2,000 St

**02.01.0005 Wärmedämmung 200mm, WLG035, A1**
*** Bezugsbeschreibung
Wärmedämmung für zweischaliges Verblendmauerwerk, an Außenwand,
aus Steinwolle (SW) DIN EN 13162, als hoch formstabile Fassadenplatte,
Bemessungswert der Wärmeleitfähigkeit max. 0,035 W/(mK),
Nennwert der Wärmeleitfähigkeit max. 0,034 W/(mK),
Brandverhaltensklasse DIN EN 13501-1 A1 (nichtbrennbar),
mit außenseitiger Kaschierung aus schwarzem Glasvlies,
Dicke 200 mm,
Befestigung mechanisch mit Dämmstoffhaltern,
Befestigungsuntergrund Stahlbeton.
Menge: 3400,000 m2

**02.01.0006 Wärmedämmung 180mm, WLG035, A1**
*** wie Position 02.01.0005
Dicke bis 180 mm,
Ausführung auch in Kleinflächen.
Menge: 90,000 m2

**02.01.0007 Wärmedämmung 100mm, WLG035, A1**
*** wie Position 02.01.0005
Dicke bis 100 mm,
Ausführung in Kleinflächen.
Menge: 15,000 m2

**02.01.0008 Wärmedämmung 60mm, WLG035, A1**
*** wie Position 02.01.0005
Dicke bis 60 mm,
Ausführung auch in Kleinflächen.
Menge: 10,000 m2

**02.01.0009 Fassadenbahn Anschlussbereiche**
*** Bezugsbeschreibung
Fassadenbahn, zur Ausbildung von Anschluss- und Randbereichen der Wärmedämmung im zweischaligen Verblendmauerwerk,
als PES-Vlies mit PU-Spezialbeschichtung,
diffusionsoffen, winddicht, UV-beständig, Farbe schwarz,
Einbau in Streifen bis 1,0 m Breite,
einschließlich Befestigung, Zuschnitt sowie Anschluss an angrenzende Bauteile,

Ausführung nur in Abstimmung / auf Anweisung der Bauüberwachung.
Menge: 50,000 m

**02.01.0010 Fassadenbahn Anschlussbereiche A2**
*** wie Position 02.01.0009
nicht brennbar, im Bereich von Brandwänden,
Klassifizierung EN 13501: A2-s1,d0.
Menge: 320,000 m

*Hinweis: SOCKELBEREICH*

**02.01.0011 Perimeterdämmung W2.1-E XPS dh D 160mm**
*** Schwerpunktposition
*** Bezugsbeschreibung
Perimeterdämmung auf Außenwänden,
Wassereinwirkungsklasse W2.1-E (mäßige Einwirkung von drückendem Wasser bis 3 m Eintauchtiefe),
aus Polystyrol-Hartschaum XPS DIN EN 13164,
Bemessungswert der Wärmeleitfähigkeit max. 0,040 W/(mK),
Nennwert der Wärmeleitfähigkeit max. 0,039 W/(mK),
Dicke 160 mm,
Anwendungsgebiet DIN 4108-10 PW, hohe Druckbelastbarkeit - dh (300 kPa),
mit Klebe- und Dichtungsmasse auf Bitumenbasis (2-Komponentenkleber) vollflächig auf dem Untergrund verkleben. Plattenränder zusätzlich umlaufend mit Klebe- und Dichtungsmasse verspachteln (vor eindringendem Wasser schützen).
Inkl. Anarbeiten an Winkelkonsolanker aus Titel 04 sowie abschrägen der Oberseite.

Ausführung gemäß Zeichnung D.FA_6101
Menge: 330,000 m2

**02.01.0012 Perimeterdämmung W2.1-E XPS dh D 200mm**
*** wie Position 02.01.0011
Dicke 200 mm
Menge: 130,000 m2

**02.01.0013 Schutzlage Noppenbahn D 8mm**
Schutzlage für Abdichtung erdberührter Wände DIN 18533-1 und DIN 18533-2, aus Noppenbahn mit Gleit-, Schutz- und Lastverteilungsschicht, Schichtdicke 8 mm, auf erimeterdämmung verlegen und befestigen.
Menge: 190,000 m2

**02.01.0014 Geotextil 150 gr/m2, GRK 3**
Geotextilstoff (Vlies), Werkstoff Polypropylen als Filter-/Trennschicht, Überlappung mind. 20 cm, Mindestflächengewicht 150 gr/m2, GRK 3.
Menge: 10,000 m2

**02.01.0015 Kiesschüttung**
Füllschicht aus Kies,
Körnung 16/32,
Ausführung an freistehender Wand auf Nord-Westseite,
im Luftraum zwischen Verblendmauerwerk und Tragwand unter Erdgleiche, zur Aufnahme des Erddrucks.

Ausführung gemäß Zeichnung D.FA_6190
Menge: 1,000 t

**02.01.0016 Kimm- / Ausgleichsschicht**
Kimm- und Ausgleichsschicht auf bauseitigen Betonfundament
als ebenes, höhen- und fluchtgerechtes Auflager für nachfolgendes Verblendmauerwerk,
Dicke bis 3 cm,
Breite 11,5 cm,
mit geeignetem Mörtel.
Menge: 50,000 m

#### Titel 02.02 Abdichtung

**02.02.0001 Mauersperrbahn**
*** Bezugsbeschreibung
Horizontale Mauersperrbahn aus Bitumenbahn G 200 DD, nach DIN EN 14967,
Anwendungstyp MSB-nQ gemäß DIN/TS 20000-202,
zur Querschnittsabdichtung gegen aufsteigende Feuchtigkeit,
einlagig in die Lagerfuge der Verblendschale im Mörtelbett verlegen,
Bahnbreite entsprechend der Wanddicke,
Stoßüberdeckungen gemäß Herstellervorgaben.
Menge: 240,000 m

**02.02.0002 Sperrbahn, mäanderförmig**
*** wie Position 02.02.0001
im Bereich des flämischen Verbandes mit halben Kopfsteinen,
das Sperrband ist hierfür mäanderförmig auszuschneiden,
inkl. Mehraufwadn für exakt maßgenaue Ausführung.
Menge: 25,000 m

**02.02.0003 Sperrbahn, im Überlappungsbereich**
*** wie Position 02.02.0001
im Bereich des offenen Filtermauerwerks (ohne Kopfsteine),
Sperrbahn ist nur im Überlappungsbereich der Läufer auszuführen,
inkl. Mehraufwadn für exakt maßgenaue Ausführung,
Abrechnung nach lfdm Verblendmauerwerk, Ausschnitte werden übermessen.
Menge: 65,000 m

**02.02.0004 Mehrpreis Sperrbahn, abgetreppt**
Mehrpreis zur Vorposition der Sperrbahn,
für eine abgetreppte Ausführung,
Gelände fällt an der Nordwestecke um ca. 50 cm,
die Sperrbahn ist dem Gelände folgend in den Stoßfugen jeweils um eine Steinreihe nach unten zu führen.
Abrechnung nach St. Höhenversprüngen.

Hinweis:
Der Mehrpreis gilt auch für die mäanderförmige Sperrbahn.
Menge: 10,000 St

**02.02.0005 Z-Folie**
*** Bezugsbeschreibung
Z-Folie zur Abdichtung und kontrollierten Ableitung von Wasser aus der Hinterlüftungsebene des zweischaligen Verblendmauerwerks,
Material: EPDM, bitumenbeständig
Dicke: ca. 1,2 mm,
Breite: 60 cm,
Folie auf der rückseitigen Tragwand aus Beton vollflächig verkleben, im Gefälle über Luft-/Dämmraum bis zur Außenschale führen und dort maßgenau in die Lagerfuge einarbeiten,
Einbau oberhalb von Sockel, Öffnungen, Vordächern und Versprüngen,
Stöße überdecken, gemäß Herstellervorgaben,
inkl. ober- und unterseitiges Anpassen und schräges Zuschneiden der angrenzenden Dämmung (unten auch als Perimeterdämmung), erforderliche Untergrundvorbereitung für Z-Folie sowie Herstellen der Eckausbildungen,
Abrechnung nach lfdm,

Ausführung gemäß Zeichnung D.FA_6101
Menge: 370,000 m

**02.02.0006 Z-Folie, mäanderförmig**
*** wie Position 02.02.0005
im Bereich des flämischen Verbandes mit halben Kopfsteinen,
die Z-Folie ist hierfür am Verblendmauerwerk mäanderförmig auszuschneiden,
inkl. Mehraufwadn für exakt maßgenaue Ausführung.
Menge: 10,000 m

**02.02.0007 Abdichtung EPDM**
Zusätzliche Abdichtung besonders gefährdeter Anschluss- und Übergangsbereiche,
mit EPDM-Dichtungsfolie,
Dicke: ca. 1,2 mm,
in verschiedenen Breite, Mindestabrechnungsmenge 50cm,
auf Untergrund aus Beton vollflächig verkleben, inkl. Lagesicherung,
Ausführung in Abstimmung / auf Anweisung der Bauüberwachung.
Menge: 75,000 m2

#### Titel 02.03 Anarbeiten Verblendmauerwerk

*Hinweis: ANARBEITEN VERBLENDMAUERWERK*
ANARBEITEN VERBLENDMAUERWERK

Hinweis:
Bei sämtlichen nachfolgenden Anarbeitungspositionen sind erforderliche Zuschnitte der Klinkersteine, das Anarbeiten / maßgenaues Zuschneiden der Dämmung, das Anarbeiten / Anpassen der Konsolen sowie eine erhöhte Anzahl von Drahtankern im Bereich der Anarbeitungen (v.a. Gebäudeecken, Öffnungen, etc.) einzurechnen.

**02.03.0001 Herstellen seitlicher Leibungen an Öffnungen**
*** Bezugsbeschreibung
Herstellen von Leibungen an Fenster-, Tür- und PR-Fassadenöffnungen im Verblendmauerwerk, Klinkersteine an den Öffnungsrändern gerade abschließend, ohne Einbindung in die Leibung,
Schließen der Leibung mit Blechverkleidung erfolgt bauseits durch den Fensterbauer,
Abrechnung nach lfdm Leibung.
Menge: 650,000 m

**02.03.0002 Herstellen unterer Anschlüsse an Fensterbänke**
*** wie Position 02.03.0001
als unterer Anschluss des Verblendmauerwerks an bauseitig hergestellte Aluminium-Fensterbänke.
Abrechnung nach lfdm Fensterbank.
Menge: 390,000 m

**02.03.0003 Herstellen von Gebäudeaußenecken**
Herstellen von Gebäudeecken im Verblendmauerwerk,
aufgrund der Anordnung der Dehnfuge mit 24 cm Abstand zur Gebäudeecke sind die Steinlagen im Wechsel mit 1 Läufer / 2 Kopfsteinen auszubilden,
Abrechnung nach lfdm Ecke.
Menge: 80,000 m

**02.03.0004 Herstellen von Gebäudeinnenecken**
Herstellen von Gebäudeinnenecken im Verblendmauerwerk,
Abrechnung nach lfdm Ecke.
Menge: 85,000 m

**02.03.0005 Anarbeiten Speier**
Anarbeiten des Verblendmauerwerks an bauseitige Speier aus Aluminium,
Abmessung ca. 170/60 mm, mit 3° Gefälle nach außen,

Hinweis:
Verblendmauerwerk ohne Befestigungsmöglichkeit im Bereich des dahinterliegenden Wasserfangkastens, ca. 60 x 60 cm.

Ausführung gemäß Zeichnung D.DA_6202 + 6205
Menge: 14,000 St

**02.03.0006 Anarbeiten Löschwassereinspeisestelle**
*** Bezugsbeschreibung
Maßgenaues Anarbeiten des Verblendmauerwerks an bauseitige Löschwassereinspeisestelle,
Vorderkante Kasten sitzt bündig mit der Klinkeroberfläche.
Kastengröße ca. 70 x 70 x 30 cm,
Hinter dem Kasten ist eine 6 cm starke Dämmung auszuführen.
Ausführung gemäß Zeichnung D.FA_6185
Menge: 3,000 St

**02.03.0007 Anarbeiten Außenzapfstelle**
*** wie Position 02.03.0006
an bauseitige Außenzapfstelle,
Kastengröße bis 25 x 30 x 11,5 cm,
Ausführung gemäß Zeichnung D.FA_6199
Menge: 6,000 St

**02.03.0008 Anarbeiten Sprechstelle**
*** wie Position 02.03.0006
an bauseitige Sprechanlage,
Abmessung ca. 11 x 36,5 x 9 cm.
Menge: 4,000 St

**02.03.0009 Anarbeiten Froschklappe**
Anarbeiten des Verblendmauerwerks an bauseitige Froschklappe,
als Auslauf der Notentwässerung, rund, DN 150.
Ausführung gemäß Zeichnung D.DA_6203.
Menge: 3,000 St

**02.03.0010 Anarbeiten Wärmedämmung an Rohre DN 100**
*** Bezugsbeschreibung
Anarbeiten der Wärmedämmung an bauseitige Rohre und Leitungen,
bei Verzügen innerhalb der Dämmebene,
Abmessung bis DN 100.
Menge: 16,000 m

**02.03.0011 Anarbeiten Wärmedämmung an Blitzschutzleitungen**
*** wie Position 02.03.0010
an Blitzschutzleitungen.
Menge: 350,000 m

**02.03.0012 Bohrung für Kabeldurchführungen**
Herstellen von Bohrungen in Klinkersteinen für Kabeldurchführungen aller Art,
Durchmesser bis 30 mm,
einschließlich genauem Einmessen.
Menge: 50,000 St

#### Titel 02.04 Sonstiges

**02.04.0001 Brandsperre horizontal**
*** Bezugsbeschreibung
Herstellen einer horizontalen Brandsperre im Verblendmauerwerk durch Ausführung einer tiefer ausgebildeten Lage aus nichtbrennbarem, formstabilem Mineralwoll-Dämmstoff,
Höhe 20 cm,
inkl. Be- und Entlüftungsöffnungen ober-/unterhalb der Brandsperre sowie Anarbeiten/Zuschneiden der regulären Dämmung.
Menge: 330,000 m

**02.04.0002 Brandsperre vertikal**
*** wie Position 02.04.0001
als vertikale Brandsperre,
über die gesamte Dicke der angrenzenden 25 cm starken Brandwand.
Menge: 160,000 m

**02.04.0003 Brandsperre vertikal, Sockel**
*** wie Position 02.04.0001
als vertikale Brandsperre, im Sockelbereich,
aus Schaumglas, CG DIN EN 13167,
über die gesamte Dicke der angrenzenden 25 cm starken Brandwand,
inkl. aller Anpassarbeiten, insbesondere der regulären Dämmung, der Konsolen sowie der Noppenbahn.
Ausführungshöhe ca. 1,0 m.
Menge: 12,000 m

**02.04.0004 Dehnfugen horizontal**
*** Bezugsbeschreibung
Herstellen horizontale Dehnfugen im Verblendmauerwerk,
mit dauerelastischem Fugendichtstoff und Hinterfüllprofil,
Oberfläche besandet, Farbe des Dichtstoffes abgestimmt auf die Fugenfarbe,
Fugenbreite ≥ 15 mm.
Menge: 180,000 m

**02.04.0005 Dehnfugen vertikal**
*** wie Position 02.04.0004
als vertikale Dehnfuge.
Menge: 330,000 m

**02.04.0006 Dehnfuge vertikal, halbe Kopfsteine**
*** wie Position 02.04.0004
als vertikale Dehnfuge, im Bereich des flämischen Verbandes mit halben Kopfsteinen
die Dehnfuge ist mäanderformig auszuführen,
zusätzlich sind im Überlappungsbereich der Läufer Gleitfolien maßgenau einzulegen.
Abgerechnet wird die einfache Höhe des Mauerwerks.
Menge: 15,000 m

**02.04.0007 Dehnfuge vertikal, Filtermauerwerk**
*** wie Position 02.04.0004
als vertikale Dehnfuge, im Bereich des flämischen Verbandes ohne Kopfsteinen (Filtermauerwerk)
die Dehnfuge ist im Überlappungsbereich der Läufer (dreiseitig in der Lagerfuge) auszuführen,
zusätzlich sind hier Gleitfolien maßgenau einzulegen.
Abgerechnet wird die Höhe des Mauerwerks.
Menge: 4,000 m

**02.04.0008 Anschlussfuge 15 mm**
*** Bezugsbeschreibung
Herstellen von Anschlussfugen im Verblendmauerwerk an angrenzende Bauteile mit vorkomprimiertem Fugendichtband (Kompriband), Farbe schwarz,
für Fugenbreiten bis 15 mm.
Menge: 340,000 m

**02.04.0009 Anschlussfuge 30 mm**
*** wie Position 02.04.0008
für Fugenbreiten bis 30 mm.
Menge: 65,000 m

**02.04.0010 Steine bohren**
Herstellen von Bohrungen durch Klinkersteine zur Durchführung von Gewindestangen als Bewehrung,
Ausführung im Bereich des Flämischen Verbands ohne Kopfsteine (offenes Filtermauerwerk), die Bohrung muss im Überbindebereich der Läufer ausgeführt werden.
Durchmesser abgestimmt auf Gewindestangen aus Titel 04,
Abrechnung nach lfdm Gewindestange.
Menge: 140,000 m

**02.04.0011 Steine schneiden, horizontal**
Horizontales Zuschneiden von Klinkersteinen bzw. Steinreihen zur höhenmäßigen Anpassung an bauseitige Anschlussbereiche, z. B. unter Vordächern, Attikaabdeckungen o. Ä.
Menge: 450,000 m

**02.04.0012 Tapetentüre mit Klinkerriemchen**
Belegen einer bauseitigen Außentüre mit aus Vollsteinen geschnittenen Klinkerriemchen,
Dicke ca. 20 mm,
Türblatt aus Stahlblech, Abmessung ca. 1,40 x 2,30 m,

Ausführung einschließlich:
- Reinigung / Vorbereitung des Stahlblech-Untergrundes,
- erforderlicher Haftgrundierung,
- Verwendung eines für Stahlblech im Außenbereich freigegebenen, dauerhaft witterungsbeständigen und elastischen Klebesystems, Klinkerriemchen sind vollflächig zu verkleben,
- erforderlicher Rand- und Anschlussausbildung,
Temperatur- und Verformungsbewegungen des Stahlblech-Türblattes müssen dauerhaft aufgenommen werden können.
Besonderer Wert ist auf die optische Fortführung des wilden Verbandes vom angrenzenden Regelmauerwerk über das Türblatt zu legen. Fugenbild, Riemchenformat, Farbe und Verband sind entsprechend dem angrenzenden Mauerwerk auszuführen.
Der beidseitige Anschlussbereich der Türe ist in voller Türhöhe und über eine Breite von ca. 25 cm mit reduzierter Steintiefe von ca. 9 cm auszuführen. Hierzu sind die Vollziegel entsprechend zuzuschneiden (vgl. Detail).
Inkl. Anarbeiten / maßgenaues Zuschneiden der seitlichen Dämmung sowie erforderliche zusätzliche Drahtanker im Anschlussbereich.

Ausführung gemäß Zeichnung D.FA_6184
Menge: 1,000 St

**02.04.0013 Eckausbildung verklebte Steine**
Herstellen einer Eckausbildung mit verklebten Steinen, im Bereich eines offenen Filtermauerwerks (ohne Kopfsteine).
Das Filtermauerk endet im Wechsel mit 3/4 und 1/1-Stein, soll aber in der Seitenansicht 24 cm tief sein. Hierfür muß in jeder zweiten Reihe ein Winkelstein mit Schenkellängen 1x 1/1 sowie 1x 3/4 eingesetzt werden.
Ausfürhung mit auf Gehrung geschnittenen und verklebten Steinen.
Abrechnung nach St. geklebten Steinen.
Menge: 23,000 St

### Gewerk 03 Betonarbeiten

#### Titel 03.01 Betonfertigteile Sichtbeton

*Hinweis: BETONFERTIGTEIL HAUPTEINGANG*
BETONFERTIGTEIL HAUPTEINGANG

Hinweis:
Die Ausfürhung der Betonfertigteile am Haupteingang erfolgt sukzessive mit den Klinkerarbeiten. Die Klinkerstürze über den Betonfertigteilen können erst nach der Montage der BFTs gesetzt werden. Dies ist insbesondere bei Planung und Produktion der BFTs zu berücksichtigen.

**03.01.0001 Betonfertigteil HE 01, 286.5x97.5x24cm**
*** Bezugsbeschreibung
Betonfertigteil DIN EN 13369, im Außenbereich, als Vollfertigteil,
als obere Leibungsverkleidung des Eingangsbereiches, L-förmig,
aus Stahlbeton, Normalbeton C 35/45 DIN EN 206, DIN 1045-2,
Expositionsklasse XF1 (Frostangriff, mäßige Wassersättigung ohne Taumittel),
Expositionsklasse XC4 (Bewehrungskorrosion durch Karbonatisierung, wechselnd nass und trocken),
Feuchtigkeitsklasse WF (Betonkorrosion, feuchte Umgebung),
mit hohem Wassereindringwiderstand,
geschalte Flächen: glatt, matte Oberfläche, mit GF-Schalungsplatten DIN 68792, Oberfläche filmbeschichtet, Schalung mehrfach eingesetzt, für örtlich zusammenhängende sichtbare Fertigteilflächen ist eine einheitliche Oberflächenstruktur und ein einheitliches Schalbild sicherzustellen,
nicht geschalte Flächen: von Hand fein geglättet,
Schalungshaut geeignet für sichtbar bleibende Betonflächen, mit besonderen Anforderungen, Klasse SB 3 gemäß DBV-Merkblatt "Sichtbeton",
Bindemittel Grauzement, Farbe grau,
alle Sichtbetonflächen hydrophobiert, mit für den Außenbereich geeigneter farbloser, nicht filmbildender Hydrophobierung,
Kanten mit Dreikantleiste gefast, Maße 7/7/10 mm,
Unterseite (nur vorne) mit Tropfkante, durch Einlegen einer Dreikantleiste, 10/10/14 mm, in ganzer Breite des Fertigteils,
Bewehrung in separater Position, Betonüberdeckung c_nom 4,0 cm,
Ausführungs- / Unterstützungshöhe bis 5,0 m,
einschl. Traggerüst Bemessungsklasse B, DIN EN 12812;
(vgl. auch Vorbemerkungen Punkt 4.2)

Befestigung:
über 2 St. Stahl-Unterkonstruktionen B01 (in separater Position),

Abmessung:
Grundform L-förmig,
1. Schenkel horizontal, Abmessung T/H = 97,5 x 10 cm
2. Schenkel vorne senkrecht, Abmessung T/H = 14,5 x 24 cm, Oberseite mit Gefälle nach außen ca. 2%,
Breite Fertigteil: 286,5 cm,

Hinweis:
Zu schalende Flächen sind die Unterseite, die Vorderseite sowie die beiden Seiten.

Ausführung gemäß Zeichnung D.FA_6184,
Menge: 2,000 St

**03.01.0002 Betonfertigteil HE 02, 429.5x97.5x24cm**
*** wie Position 03.01.0001
Befestigung:
über 3 St. Stahl-Unterkonstruktionen B01 (in separater Position),

Abmessung:
Breite Fertigteil: 429,5 cm.
Menge: 1,000 St

**03.01.0003 Betonfertigteil HE 03, 437.5x97.5x24cm**
*** wie Position 03.01.0001
Befestigung:
über 3 St. Stahl-Unterkonstruktionen B01, zusätzlich mit 3 St. Winkel B02 (in separaten Positionen),
Abmessung:
Breite Fertigteil: 437,5 cm.
Menge: 3,000 St

**03.01.0004 Betonfertigteil HE 04, 590x45x24cm**
*** wie Position 03.01.0001
Befestigung:
über 3 St. Konsolen B03 (in separater Position),
Abmessung:
Grundform L-förmig,
1. Schenkel horizontal, Abmessung T/H = 45 x 10 cm
2. Schenkel vorne senkrecht, Abmessung T/H = 14,5 x 24 cm, Oberseite mit Gefälle nach außen ca. 2%,
Breite Fertigteil: 590 cm.
Menge: 1,000 St

**03.01.0005 Betonfertigteil HE 05, 554x107x24cm**
*** wie Position 03.01.0001
Befestigung:
über 3 St. L-Winkel B04 (in separater Position),
Abmessung:
Grundform rechteckig,
Abmessung T/H = 107 x 24 cm, Oberseite mit Gefälle mind. 1%,
Breite Fertigteil: 554 cm.

Hinweis:
Zu schalende Flächen sind die Ober-, Unter-, Vorder- u. Rückseite sowie eine Seitefläche.
Die Unterseite ist in einer Tiefe von mind. 35 cm zu schalen.
Menge: 1,000 St

**03.01.0006 Betonfertigteil HE 06, 31.5x97.5x405cm**
*** wie Position 03.01.0001
als seitliche Leibungsverkleidung des Eingangsbereiches, L-förmig,
stehend eingebaut,
Expositionsklasse XF2 (Frostangriff, mäßige Wassersättigung mit Taumittel),
Expositionsklasse XC4 (Bewehrungskorrosion durch Karbonatisierung, wechselnd nass und trocken),
Expositionsklasse XD2 (Bewehrungskorrosion durch Chloride, ausgenommen Meerwasser, nass/selten trocken),
Feuchtigkeitsklasse WA (Betonkorrosion, feuchte Umgebung, direkte Alkalizufuhr von außen),
Betonüberdeckung alle Außenseiten: c_nom 5,5 cm, Innenseiten c_nom 3,5 cm,

Befestigung:
über B05 (in separater Position),

Abmessung:
Grundform L-förmig,
1. Schenkel in der Leibung, Abmessung B/T = 11,5 x 97,5 cm
2. Schenkel vorne, Abmessung B/T = 31,5 x 22 cm, Oberseite mit Gefälle nach außen ca. 2%,
Höhe Fertigteil: 405 cm.
Hinweis:
Zu schalende Flächen sind die beiden äußeren Schenkel sowie eine Stirnseite (am kürzeren Schenkel - vgl. Detail).
Menge: 1,000 St

*Hinweis: ATTIKAABDECKUNG DACH*

**03.01.0007 Attikaabdeckung AT 01, 600x84.5x24cm**
*** Bezugsbeschreibung
Betonfertigteil DIN EN 13369, im Außenbereich, als Vollfertigteil,
als umlaufende Attikaabdeckung, L-förmig,
aus Stahlbeton, Normalbeton C 35/45 DIN EN 206, DIN 1045-2,
Expositionsklasse XF1 (Frostangriff, mäßige Wassersättigung ohne Taumittel),
Expositionsklasse XC4 (Bewehrungskorrosion durch Karbonatisierung, wechselnd nass und trocken),
Feuchtigkeitsklasse WF (Betonkorrosion, feuchte Umgebung),
mit hohem Wassereindringwiderstand,
geschalte Flächen: glatt, matte Oberfläche, mit GF-Schalungsplatten DIN 68792, Oberfläche filmbeschichtet, Schalung mehrfach eingesetzt, für örtlich zusammenhängende sichtbare Fertigteilflächen ist eine einheitliche Oberflächenstruktur und ein einheitliches Schalbild sicherzustellen,
nicht geschalte Flächen: von Hand fein geglättet,
Schalungshaut geeignet für sichtbar bleibende Betonflächen, mit besonderen Anforderungen, Klasse SB 3 gemäß DBV-Merkblatt "Sichtbeton",
Bindemittel Grauzement, Farbe grau,
alle Sichtbetonflächen hydrophobiert, mit für den Außenbereich geeigneter farbloser, nicht filmbildender Hydrophobierung,
Kanten mit Dreikantleiste gefast, Maße 7/7/10 mm,
Unterseite (innen und außen) mit Tropfkante, durch Einlegen einer Dreikantleiste, 10/10/14 mm, in ganzer Breite des Fertigteils,
Bewehrung in separater Position, Betonüberdeckung c nom 4,0 cm,
Ausführungshöhe bis 15,0 m,
(vgl. auch Vorbemerkungen Punkt 4.2).

Befestigung:
3x über Dorn D01 (in separater Position)
1x flächig aufgelegt auf Klinker-Verblendmauerwerk,

Abmessung:
Grundform L-förmig,
1. Schenkel horizontal, Abmessung T/H = 84,5 x 13,5 cm, Oberseite mit Gefälle nach innen mind. 3°,
2. Schenkel außen senkrecht, Abmessung T/H = 8 x 24 cm,
Breite Fertigteil: 600 cm,

Hinweis:
Zu schalende Flächen sind die Ober- u. Außenseite sowie die Unterseite des kurzen Schenkels
Ausführung gemäß Zeichnung D.DA_6200
Menge: 48,000 St

**03.01.0008 Attikaabdeckung AT 02, 518,5x84.5x24cm**
*** wie Position 03.01.0007
Abmessung:
Breite Fertigteil: 518,5 cm.
Menge: 4,000 St

**03.01.0009 Attikaabdeckung AT 03, 486.5x84.5x24cm**
*** wie Position 03.01.0007
Abmessung:
Breite Fertigteil: 486,5 cm.
Menge: 4,000 St

**03.01.0010 Attikaabdeckung AT 04, 337x84.5x24cm**
*** wie Position 03.01.0007
Befestigung:
2x über Dorn D01 (in separater Positon)
1x flächig aufgelegt auf Klinker-Verblendmauerwerk,
Abmessung:
Breite Fertigteil: 337 cm.
Menge: 8,000 St

**03.01.0011 Attikaabdeckung AT 05, 297x84.5x24cm**
*** wie Position 03.01.0007
Befestigung:
2x über Dorn D01 (in separater Positon)
1x flächig aufgelegt auf Klinker-Verblendmauerwerk,
Abmessung:
Breite Fertigteil: 297 cm.
Menge: 2,000 St

**03.01.0012 Attikaabdeckung AT 06, 201,5x84.5x24cm**
*** wie Position 03.01.0007
Befestigung:
2x über Dorn D01 (in separater Positon)
1x flächig aufgelegt auf Klinker-Verblendmauerwerk,
Abmessung:
Breite Fertigteil: 201,5 cm.
Menge: 2,000 St

**03.01.0013 Attikaabdeckung AT 07, (140+134,5)x84.5x24cm, Außenecke**
*** wie Position 03.01.0007
als Außenecke, im Grundriss um 90° abgewinkelt,
Gefälle 2-seitig nach innen, mit Kehle,
Befestigung:
3x über Dorn D01 (in separater Positon)
1x flächig aufgelegt auf Klinker-Verblendmauerwerk,
Abmessung:
in der Draufsicht L-förmig,
Breite 1. Schenkel: 140 cm,
Breite 2. Schenkel: 134,5 cm.
Menge: 4,000 St

**03.01.0014 Attikaabdeckung AT 08, (140+134,5)x84.5x24cm, Innenecke**
*** wie Position 03.01.0007
als Innenecke, im Grundriss um 90° abgewinkelt,
Gefälle 2-seitig zur Dachfläche, mit Grat,
Befestigung:
3x über Dorn D01 (in separater Positon)
1x flächig aufgelegt auf Klinker-Verblendmauerwerk,
Abmessung:
in der Draufsicht L-förmig,
Breite 1. Schenkel: 140 cm,
Breite 2. Schenkel: 134,5 cm.
Menge: 12,000 St

*Hinweis: BRÜSTUNGSABDECKUNG / FENSTERBANK FREIBEREICHE*
BRÜSTUNGSABDECKUNG / FENSTERBANK FREIBEREICHE

Hinweis:
Die Ausfürhung der Brüstungsabdeckungen und Fensterbänke erfolgt an den beiden Freibereichen im 01./02. OG, die nur über Innenhof 0 zu erreichen sind und vom Hauptdach vollständig überdeckt sind (vgl. Details).
Mehraufwand insbesondere beim Transport und Versetzen ist einzurechnen.

**03.01.0015 Brüstungsabdeckung FB 01, 177x88,5x23cm**
*** Bezugsbeschreibung
Betonfertigteil DIN EN 13369, im Außenbereich, als Vollfertigteil,
als Brüstungsabdeckungabdeckung im Bereich der Freibereiche, L-förmig,
aus Stahlbeton, Normalbeton C 35/45 DIN EN 206, DIN 1045-2,
Expositionsklasse XF1 (Frostangriff, mäßige Wassersättigung ohne Taumittel),
Expositionsklasse XC4 (Bewehrungskorrosion durch Karbonatisierung, wechselnd nass und trocken),
Feuchtigkeitsklasse WF (Betonkorrosion, feuchte Umgebung),
mit hohem Wassereindringwiderstand,
geschalte Flächen: glatt, matte Oberfläche, mit GF-Schalungsplatten DIN 68792, Oberfläche filmbeschichtet, Schalung mehrfach eingesetzt, für örtlich zusammenhängende sichtbare Fertigteilflächen ist eine einheitliche Oberflächenstruktur und ein einheitliches Schalbild sicherzustellen,
nicht geschalte Flächen: von Hand fein geglättet,
Schalungshaut geeignet für sichtbar bleibende Betonflächen, mit besonderen Anforderungen, Klasse SB 3 gemäß DBV-Merkblatt "Sichtbeton",
Bindemittel Grauzement, Farbe grau,
alle Sichtbetonflächen hydrophobiert, mit für den Außenbereich geeigneter farbloser, nicht filmbildender Hydrophobierung,
Kanten mit Dreikantleiste gefast, Maße 7/7/10 mm,
Unterseite (innen und außen) mit Tropfkante, durch Einlegen einer Dreikantleiste, 10/10/14 mm, in ganzer Breite des Fertigteils,
Bewehrung in separater Position, Betonüberdeckung c nom 4,0 cm,
Ausführungshöhe bis 10,0 m,
(vgl. auch Vorbemerkungen Punkt 4.2).

Befestigung:
3x über Dorn D02 (in separater Position)
zusätzlich beidsetiig flächig aufgelegt auf Klinker-Verblendmauerwerk,

Abmessung:
Grundform L-förmig,
1. Schenkel horizontal, Abmessung T/H = 88,5 x 12,5 cm, Oberseite mit Gefälle nach innen mind. 3°,
2. Schenkel außen senkrecht, Abmessung T/H = 8 x 23 cm,
Breite Fertigteil: 177 cm,

Hinweis:
Zu schalende Flächen sind die Ober- u. Außenseite sowie die Unterseite des kurzen Schenkels
Ausführung gemäß Zeichnung D.FA_6194
Menge: 2,000 St

**03.01.0016 Brüstungsabdeckung FB 02, 179x88,5x23cm**
*** wie Position 03.01.0015
Abmessung:
Breite Fertigteil: 179 cm,
Die Brüstungsabdeckung läuft seitlich 2 cm in die angrenzende Klinkerfassade. Das allseitige Anarbeiten / Zuschneiden der Klinkersteine ist einzurechnen.
Menge: 4,000 St

**03.01.0017 Fensterbank FB 03, 228x29x10cm**
als Fensterbank, rechteckig,
Tropfkante nur vorne, in ganzer Breite,

Befestigung:
2x über Winkel W01 (in separater Position)

Abmessung:
Grundform rechteckig,
Abmessung T/H = 29 x 10 cm, Oberseite mit Gefälle mind. 3°,
Breite Fertigteil: 228 cm.

Hinweis:
Zu schalende Flächen sind die Ober- u. Außenseite sowie die beiden Seiten
Weiterhin sind einzurechnen:
- 2. wasserführende Ebene, wannenförmig nach außen verlegen swoie rückseitig am Fenster-Basisprofl anschließen, Abwicklung ca. 50 cm
- Ausdämmen des Bereichs hinter der Fensterbank, ca. 10 x 10 cm,
- allseitiges Anarbeiten / Zuschneiden der Klinkersteine an die beidseitig ca. 2 cm in die Klinkerfassade einlaufende Fensterbank
Ausführung gemäß Zeichnung D.FA_6158
Menge: 2,000 St

*Hinweis: SONSTIGES*

**03.01.0018 Betonstabstahl B500A**
*** Bezugsbeschreibung
Bewehrung aus Betonstabstahl B500A DIN 488-1, DIN 488-2,
für vorbeschreibene Betonfertigteile,
alle Durchmesser und Längen.
Menge: 6,000 t

**03.01.0019 Betonstabstahl Werkst-Nr. 1.4571**
*** wie Position 03.01.0018
aus nichtrostendem Betonstabstahl, Werkstoff-Nr 1.4571.
Menge: 0,500 t

**03.01.0020 Abdichtung Bauteilfuge PUR 20mm**
Abdichtung von Bauteilfugen der vorgehängten Betonfertigteile,
mit elastischem Fugendichtstoff Typ F, EXT, Klasse 25LM, DIN EN 15651-1, Basis Polyurethan,
Farbton nach Wahl AG (an Betonfertigteil angepasst)
Fugenbreite 15 mm,
einschl. Reinigen, systemgebundenen Primer und Hinterfüllmaterial, nicht wassersaugend/geschlossenzellig.
Ausführung zwei- bis vierseitig umlaufend.
Menge: 110,000 m

**03.01.0021 Schriftzug "Intarsien"**
*** Pauschalposition
Schriftzug als vertiefte Ausnehmung in der Sichtbetonoberfläche (im Negativ) herstellen,
durch Einlegen einer geeigneten Schalungsmatrize aus Polyurethan (PU) in die Schalung,
der Schriftzug ist entsprechend den Anforderungen an die Sichtbetonklasse SB 3 sauber und scharfkantig auszuführen,
Schriftgröße 10 cm,
Schriftart nach Wahl AG,
Wortlaut: „FORENSISCHE KLINIK ZFP WEISSENAU“, 29 Buchstaben,
inkl. Herstellung, Befestigung, Entfernung sowie Entsorgung der Schalungsmatrize.
Menge: 1,000 psch

**03.01.0022 Aussparung Sprechstelle**
Herstellen von Aussparungen in vorbeschriebenen Betonfertigteilen (HE 01 - 07),
z.B. zur Aufnahme von Sprechstellen o.ä.,
Abmessung B/H/T bis 30 x 30 x 10 cm,
inkl. Bohrung zum Kabelverzug,
Aussparung entsprechend den Anforderungen an Sichtbetonklasse SB 3 sauber und scharfkantig auszuführen,
inkl. Herstellung, Befestigung, Entfernung sowie Entsorgung der Schalungsmatrize.
Menge: 1,000 St

**03.01.0023 Einbaugehäuse Leuchten**
Einbaugehäuse für bauseitige runde Leuchten in Betonfertigteil HE 01 einbetonieren,
durch maßgenaues Einlegen in die Schlaung,
Einbaugehäuse mit Deckel, Ø 210 mm, Tiefe 120 mm,
z.B. Kaiser, HaloX 180 oder gleichwertig,
inkl. Leerrohre DN 25, Länge 50 cm.
Menge: 2,000 St

**03.01.0024 Insektenschutzprofil Attika**
*** Bezugsbeschreibung
Lüftungs- und Insektenschutzprofil an Attika, auf Dachseite,
zwischen Betonfertigteil und gedämmten Attikakopf,
aus Aluminium,
zum Schutz gegen das Eindringen von Insekten / Kleintieren sowie zur Entlüftung der äußeren Hinterlüftungsebene,
Spaltbreite bis 6 cm,
einschließlich Zuschnitt und Befestigung.
Menge: 410,000 m

**03.01.0025 Insektenschutzprofil Sockel**
*** wie Position 03.01.0024
im Sockelbereich,
Spaltbreite bis 10 cm.
Menge: 310,000 m

#### Titel 03.02 Betonfertigteile Klinkerriemchen

*Hinweis: FREITRAGENDE STÜRZE*
Hinweis:
Eine erhöhte Anzahl von Drahtankern, insbesondere im Bereich größerer Öffnungen, ist einzurechnen.

FREITRAGENDE STÜRZE

**03.02.0001 Sturz freitragend, Sicht, 3-reih., 11.5cm**
*** Bezugsbeschreibung
Freitragender Verblendsturz über Öffnungen,
bestehend aus Stahlbetonkern sowie Bekleidung aus Klinkerriemchen,
Betonfestigkeit des Stahlbetonkerns: nach stat. Vorgabe (mind. C30/37), einschließlich erforderlicher Bewehrung, Dimensionierung gemäß Statik,
geschnittene Klinkerriemchen aus Klinkersteinen wie in Hauptposition beschrieben (vgl. Titel 02.02), Ausführung im wilden Verband, inkl. Verfugung der Klinkerriemchen entsprechend Hauptposition, seitliche Sturzenden gerade ausgebildet,
Unterseite mit Sichtanforderung,
aus drei Steinreihen, Gesamthöhe = 25 cm,
Sturztiefe = 11,5 cm,
in verschiedenen Einzellängen ab 1,0 m,
Auflagerausbildung über separate Position,
Abrechnung nach lichter Öffnungsbreite.
Menge: 130,000 m

**03.02.0002 Sturz freitragend, Sicht, 4-reih., 11.5cm**
*** wie Position 03.02.0001
aus vier Steinreihen, Gesamthöhe = 33,3 cm.
Menge: 7,000 m

**03.02.0003 Mehrpreis verzahnte Ausführung, 3-reihig, freitr.**
*** Bezugsbeschreibung
Mehrpreis für verzahnte Ausführung des seitlichen Sturzendes beim freitragenden Sturz,
zur Einbindung in das angrenzende Verblendmauerwerk, Verzahnung im wilden Verband,
inkl. Sicherstellung der Lastabtragung des Sturzes, mit ausreichend breitem Auflager zur Lastabtragung in das angrenzende Regelmauerwerk,
für 3-reihigen Sturz,
Abrechnung je Sturzende.
Menge: 101,000 St

**03.02.0004 Mehrpreis verzahnte Ausführung, 4-reihig, freitr.**
*** wie Position 03.02.0003
für 4-reihigen Sturz.
Menge: 6,000 St

**03.02.0005 Mehrpreis Edelstahlauflager mit Gleitfolie, 3-/4-reih.**
Mehrpreis für Edelstahlauflager mit Gleitfolie,
zur Lastabtragung des Sturzes bei gleitender Lagerung,
bei Ausführung einer seitlich angrenzenden Dehnfuge,
für 3-reihigen oder 4-reihigen Sturz,
Dimensionierung des Edelstahlauflagers nach Statik,
Abrechnung je Sturzende.
Menge: 33,000 St

**03.02.0006 Mehrpreis Ausklinkung**
Mehrpreis für rückseitige Ausklinkung des freitragenden Sturzes,
über die gesamte Sturzbreite,
Abmessung H/T bis 15 x 6 cm,
für 4-reihigen Sturz,
Abrechnung je lfdm Ausklinkung.
Menge: 1,500 m

*Hinweis: ABGEHÄNGTE STÜRZE*

**03.02.0007 Sturz abgehängt, Sicht, 3-reih., 11.5cm**
*** Bezugsbeschreibung
Abgehängter Verblendsturz über Öffnungen,
bestehend aus Stahlbetonkern sowie Bekleidung aus Klinkerriemchen,
Betonfestigkeit des Stahlbetonkerns: nach stat. Vorgabe (mind. C30/37), einschließlich erforderlicher Bewehrung, Dimensionierung gemäß Statik,
geschnittene Klinkerriemchen aus Klinkersteinen wie in Hauptposition beschrieben (vgl. Titel 02.02), Ausführung im wilden Verband, inkl. Verfugung der Klinkerriemchen entsprechend Hauptposition, seitliche Sturzenden gerade ausgebildet,
Unterseite mit Sichtanforderung,
aus drei Steinreihen, Gesamthöhe = 25 cm,
Sturztiefe = 11,5 cm,
in verschiedenen Einzellängen ab 1,0 m,
erforderliche Ankerschienen zum Einbetonieren in den Sturz sind einzukalkulieren, Dimensionierung gemäß Statik,
Konsolen zur Abhängung in separater Position,
Abrechnung nach lichter Öffnungsbreite.
Menge: 230,000 m

**03.02.0008 Sturz abgehängt, Sicht, 3-reih., 10.5cm**
*** wie Position 03.02.0007
Sturztiefe = 10,5 cm.
Menge: 33,000 m

**03.02.0009 Sturz abgehängt, Sicht, 4-reih., 11.5cm**
*** wie Position 03.02.0007
aus vier Steinreihen, Gesamthöhe = 33,3 cm.
Menge: 50,000 m

**03.02.0010 Sturz abgehängt, o.SA., 3-reih., 11.5cm**
*** wie Position 03.02.0007
ohne Sichtanforderung an der Unterseite.
Menge: 88,000 m

**03.02.0011 Sturz abgehängt, o.SA., 4-reih., 10.5cm**
*** wie Position 03.02.0007
ohne Sichtanforderung an der Unterseite,
aus vier Steinreihen, Gesamthöhe = 33,3 cm,
Sturztiefe = 10,5 cm.
Menge: 5,000 m

**03.02.0012 Mehrpreis verzahnte Ausführung, 3-reihig, abgeh.**
*** Bezugsbeschreibung
Mehrpreis für verzahnte Ausführung des seitlichen Sturzendes beim abgehängten Sturz,
zur Einbindung in das angrenzende Verblendmauerwerk, Verzahnung im wilden Verband,
für 3-reihigen Sturz,
Abrechnung je Sturzende.
Menge: 78,000 St

**03.02.0013 Mehrpreis verzahnte Ausführung, 4-reihig, abgeh.**
*** wie Position 03.02.0012
für 4-reihigen Sturz.
Menge: 34,000 St

**03.02.0014 Mehrpreis Edeltstahlbewehrung**
Mehrpreis zu vorbeschriebenen Stürzen für die Ausführung mit nichtrostendem Betonstabstahl, Werkstoff-Nr 1.4571.
Ausführung nur in Abstimmung / auf Anweisung der Bauüberwachung.
Menge: 200,000 kg

### Gewerk 04 Befestigungsmittel

*Hinweis: BEFESTIGUNGSMITTEL*
BEFESTIGUNGSMITTEL

Hinweise:
- Für alle Konsolen muss eine bauaufsichtliche Zulassung / Typenprüfung vorgelegt werden.
- Die Befestigung der Konsolen (Anzahl, Art und Abmessung) ist entsprechend der Lastklasse und des Befestigungsgrundes auszuwählen, es dürfen nur zugelassene Befestigungsmittel eingesetzt werden.
- Bei den Konsolen können nach Wahl AN auch Systeme mit Druckschrauben anstelle der Normalanker angeboten werden, solange hierdurch alle Anforderungen eingehalten werden.
- Sollten Konsolen, zum Beispiel im Bereich eines Versatzes, in die Steinfläche hineinstehen, wird das Anpassen / Zuschneiden der Steine nicht gesondert erwähnt und ist generell in die Einheitspreise einzurechnen.
- Die im folgenden beschriebenen Einbauteile sind in der Regel in den Fertigteilen aus Titel 03 einzubetonieren. Evtl. erforderliche Abstimmung mit dem Ferttigteilwerk ist Sache des AN.
- Befestigungsgrund ist, soweit nicht anders beschreiben, Stahlbeton mit Festigkeitsklasse ≥ C25/30, als gerissener Beton. Bei allen Befestigungen am bauseitigen Befestigungsgrund ist ein Toleranzausgleich bis 20 mm sowie eine thermische Trennung (soweit erforderlich) mit einzurechnen.
- Alle Anschluss- und Befestigungspositionen sind als fertige Leistung inkl. aller Bohrungen, Verbindungs-, Justier- u. Befestigungsmittel sowie Zubehör- u. Kleinteile zu verstehen.
Mehraufwand ist einzurechnen.
- Soweit nicht anders beschreiben ist (mind.) eine Korrosionsbeständigkeitsklasse (CRC) III einzurechnen.

#### Titel 04.01 Winkelkonsolanker Verblendmauerwerk

*Hinweis: WINKELKONSOLANKER*

**04.01.0001 Winkelkonsolanker, Laststufe 8kN**
*** Bezugsbeschreibung
Winkelkonsolanker, aus nichtrostendem Edelstahl,
bestehend aus durchlaufender Winkelschiene sowie Winkelkonsolen,
für lichten Wandabstand ca. 250 mm,
Laststufe 8,0 kN,
ohne Versatz,
Breite Winkelschiene: 100 mm,
Länge Winkelschiene: 2,0 m,
Kalkulationsgrundlage: 3 Konsolen je 2,0 m,
höhenjustierbar ±20 mm,
Korrosionsbeständigkeitsklasse (CRC) III
Befestigung an Tragwand aus StB,
einschließlich dem passenden Ablängen der Winkelschiene in allen Rand- und Anschlussbereichen.

Richtfabrikat: MODERSOHN Typ MK6 oder gleichwertig

angebotenes Fabrikat / Typ: '............................................' (vom Bieter auszufüllen)
Menge: 170,000 m

**04.01.0002 Winkelkonsolanker, Laststufe 8kN, Versatz 15cm**
*** wie Position 04.01.0001
Konsole mit Versatz, Versatzhöhe bis 15 cm.
Menge: 70,000 m

**04.01.0003 Winkelkonsolanker, Laststufe 8kN, Versatz 30cm**
*** wie Position 04.01.0001
Konsole mit Versatz, Versatzhöhe bis 30 cm.
Menge: 25,000 m

**04.01.0004 Winkelkonsolanker, Laststufe 8kN, Versatz 80cm**
*** wie Position 04.01.0001
Konsole mit Versatz, Versatzhöhe bis 80 cm
Menge: 6,000 m

**04.01.0005 Winkelkonsolanker, Laststufe 12kN, Versatz 30cm**
*** wie Position 04.01.0001
Laststufe 12,0 kN,
Konsole mit Versatz, Versatzhöhe bis 30 cm.
Menge: 290,000 m

**04.01.0006 Mehrpreis Konsole, Laststufe 8kN**
*** Bezugsbeschreibung
Mehrpreis zur Vorposition des Winkelkonsolankers
für zusätzliche Konsolen im Rand- oder Anschlussbereich,
Laststufe 8,0 kN, ohne Versatz,
Abgerechnet wird die gegenüber der Kalkulationsgrundlage erhöhte Anzahl an Konsolen.
Menge: 78,000 St

**04.01.0007 Mehrpreis Konsole, Laststufe 8kN, Versatz 15cm**
*** wie Position 04.01.0006
Konsole mit Versatz, Versatzhöhe bis 15 cm.
Menge: 6,000 St

**04.01.0008 Mehrpreis Konsole, Laststufe 8kN, Versatz 30cm**
*** wie Position 04.01.0006
Konsole mit Versatz, Versatzhöhe bis 30 cm.
Menge: 2,000 St

**04.01.0009 Mehrpreis Konsole, Laststufe 8kN, Versatz 80cm**
*** wie Position 04.01.0006
Konsole mit Versatz, Versatzhöhe bis 80 cm.
Menge: 1,000 St

**04.01.0010 Mehrpreis Konsole, Laststufe 12kN, Versatz 30cm**
*** wie Position 04.01.0006
Laststufe 12,0 kN,
Konsole mit Versatz, Versatzhöhe bis 30 cm.
Menge: 22,000 St

**04.01.0011 Mehrpreis Eckausbildungen 8kN**
*** Bezugsbeschreibung
Mehrpreis zu allen Vorpositionen des Winkelkonsolankers
für Herstellen von Eckausbildungen,
Winkelschiene ist um 90° abknicken zu lassen,
an der kurzen Seite ist 1 St. Läufer (24 cm) aufzulegen,
inkl. 1 St. Zugband, Länge nach Erfordenis,
Laststufe 8,0 kN, alle Versatzhöhen.
Menge: 8,000 St

**04.01.0012 Mehrpreis Eckausbildungen 12kN**
*** wie Position 04.01.0011
Laststufe 12,0 kN.
Menge: 6,000 St

**04.01.0013 Mehrpreis Ausklinkung**
Mehrpreis zu allen Vorpositionen des Winkelkonsolankers
für das Herstellen von Ausklinkungen in der Winkelschiene,
z.B. im Bereich von Entwässerungsleitugnen o.ä.,
in allen Abmessungen, inkl. 1 St. zusätzlicher seitlicher Winkelkonsole.
Menge: 1,000 St

*Hinweis: EINZELKONSOLANKER*

**04.01.0014 Einzelkonsolanker, Laststufe 8kN**
*** Bezugsbeschreibung
Einzelkonsolanker, aus nichtrostendem Edelstahl,
für lichten Wandabstand ca. 250 mm,
Laststufe 8,0 kN,
ohne Versatz,
höhenjustierbar ±20 mm,
Korrosionsbeständigkeitsklasse (CRC) III
Befestigung an Tragwand aus StB.
Menge: 5,000 St

**04.01.0015 Einzelkonsolanker, Laststufe 8kN, Versatz 30cm**
*** wie Position 04.01.0014
Konsole mit Versatz, Versatzhöhe bis 30 cm.
Menge: 2,000 St

#### Titel 04.02 Fertigteilbefestigungen Verblendmauerwerk

**04.02.0001 Fertigteilbefestigung, Laststufe 4kN**
*** Bezugsbeschreibung
Fertigteilbefestigung, aus nichtrostendem Edelstahl,
für lichten Wandabstand ca. 250 mm,
Laststufe 4,0 kN,
ohne Versatz, 3-D-verstellbar,
mit Auflagerplatte 80/80/4 mm und Ankerschiene 28/15,
Korrosionsbeständigkeitsklasse (CRC) III
Befestigung an Tragwand aus StB.
Menge: 90,000 St

**04.02.0002 Fertigteilbefestigung, Laststufe 8kN**
*** wie Position 04.02.0001
Laststufe 8,0 kN,
mit Auflagerplatte 80/80/6 mm und Ankerschiene 38/17.
Menge: 259,000 St

**04.02.0003 Fertigteilbefestigung, Laststufe 12kN**
*** wie Position 04.02.0001
Laststufe 12,0 kN,
mit Auflagerplatte 80/80/8 mm und Ankerschiene 38/17.
Menge: 147,000 St

#### Titel 04.03 Windpostanker / Gewindestangen Verblendmauerwerk

*Hinweis: WINDPOSTS*

**04.03.0001 Windpost Haupteingang**
*** Bezugsbeschreibung
Windpost als vertikales Überbrückungselement, zur Aussteifung des freistehenden Verblendmauerwerks (flämischer Verband, als Filtermauerwerk) am Haupteingang gegen horizontale Einwirkungen,
bestehend aus Windpost, Maueranschlussanker sowie obere / untere Befestigung,
Material: Edelstahl,
Korrosionsbeständigkeitsklasse III,
Länge Windpost: ca. 3,85 m,
maximaler Abstand Windpost ≤ 75 cm,
Mauerwerk im flämischen Verband als offenes Filtermauerwerk (ohne Kopfsteine), (Maueranschlussanker im Überdeckungsbereich),
Verbindungen:
- zum Mauerwerk über Maueranschlussanker, alle 25 cm
- unterer Anschluss an Streifenfundament aus Stahlbeton, über verdübelten Stahlwinkel,
- oberer Anschluss an Betonfertigteil HE03 als gleitender Anschluss, über Stahlwinkel mit Langloch,
Ausführung nach stat. Dimensionierung,
Ausführung gemäß Zeichnung D.FA_6113
Menge: 18,000 St

**04.03.0002 Windpost Durchfahrt**
*** wie Position 04.03.0001
in der Durchfahrt zu Innenhof G00,
oberer Anschluss an betoniertem Sturz, zusätzlich mit thermischer Trennung,
Ausführung gemäß Zeichnung D.FA_6193
Menge: 13,000 St

*Hinweis: GEWINDESTANGEN*

**04.03.0003 Gewindestangen Fenster F14+F15, H 310cm**
*** Bezugsbeschreibung
Gewindestangen als vertikales Überbrückungselement, zur Aussteifung des freistehenden Verblendmauerwerks (flämischer Verband, als Filtermauerwerk) ohne rückseitige Verankerungsmöglichkeit vor den Fenstern F14, F15 gegen horizontale Einwirkungen,
bestehend aus Gewindestange, oberer sowie unterer Haltung,
mit allseitiger Einbindung in das reguläre Verblendmauerwerk,
Material: Edelstahl,
Korrosionsbeständigkeitsklasse III,
Durchmesser Gewindestange: M12,
Länge Gewindestange: ca. 3,10 m,
Abstand Gewindestangen: ca. 18,75 cm, jeweils im Überbindebereich,
Befestigung unten / oben: über Einzelkonsolanker als Sonderhorizontalverankerung an rückseitige Tragwand aus StB, lichter Wandabstand ca. 250 mm,
Ausführung nach stat. Dimensionierung,
Steine bohren in separater Position.
Ausführung gemäß Zeichnung D.FA_6162
Menge: 30,000 St

**04.03.0004 Gewindestangen Fenster F02, H 110cm**
*** wie Position 04.03.0003
vor Fenstern F02,
Länge Gewindestange: ca. 1,10 m.
Menge: 12,000 St

**04.03.0005 Gewindestangen Lüftung, H 170cm**
*** wie Position 04.03.0003
vor Lüftungsöffnung,
Länge Gewindestange: ca. 1,70 m,
Ausführung direkt unter Vordach, die obere Befestigung der Gewindestange erfolgt, in dem ein kurzes Stück der Stange ins Vordach eingedübelt und über Doppelmuffe mit der restlicher Stange verbunden wird,
zusätzlich sind in den obersten Steinreihen die Steine rückseitig passend auszunehmen, um sie nachträglich von vorne aufschieben zu können. Mehraufwand ist einzurechnen.
Menge: 13,000 St

#### Titel 04.04 Stahlkonstruktionen / Dorne Betonfertigteile

**04.04.0001 B01 Stahlkonstruktion**
Stahlkonstruktion B01 zur Befestigung der Betonfertigteile HE 01 - 03 an auskragender StB-Decke, bestehend aus:
- 1 St. IPE 120, Länge ca. 25 cm,
- 1 St. Quadratrohr QRO 80/5 mm, Länge ca. 56 cm,
- 1 St. Kopfplatte 180 x 180 mm, t = 15 mm,
alle Stahlteile aus Stahl S235, feuerverzinkt DIN EN ISO 1461,
miteinander werkseitig verschweißt, Schweißnähte aw = 3 mm,

Befestigung Stahlkonstruktion (Kopfplatte) von unten an Stahlbetondecke:
- mit 4 St. Injektionsanker M16, Verankerungstiefe ≥ 200 mm,
Befestigung Stahlkonstruktion (Quadratrohr) an Betonfertigteil:
- über Einbetonieren von 2 St. Ankerschienen 28/15, Länge 300 mm, 3 Anker,
  aus nichtrostendem Duplexstahl 1.4062 bzw. 1.4162,
  inkl. je 1 St. Hammerkopfschraube HS 28/15 M10 A4-70, Länge ≥ 125 mm,
  durch Rohr fädeln und mit Muttern/Kontermuttern sichern,
Dimensionierung gemäß Statik,

Ausführung gemäß Zeichnung D.FA_6184
Menge: 16,000 St

**04.04.0002 B02 Stahlwinkel**
Stahlwinkel B02, als zusätzliche Befestigung des Betonfertigteils HE 03 an die Stahlkonstruktion B01 aus Vorposition, zur Aufmahe von Zug- und Druckkräften (Winddruck und Sog aus Windpostanker), bestehend aus:
- 1 St. L-Winkel gleichschenklig, 120 / 8 mm, Länge 8 cm
- 1 St. Flachstahl 80 x 80 mm, t = 10 mm, stirnseitig mit Quadratrohr aus Vorposition verschweißt, Schweißnähte aw = 3 mm,
alle Stahlteile aus Stahl S235, feuerverzinkt DIN EN ISO 1461,

Befestigung Winkel an Flachstahl:
- mit 1 St. Schrauben M10 (über Langloch),
Befestigung Winkel an Fertigteil:
- über Einbetonieren von 1 St. Ankerschiene 28/15, Länge 300 mm, 3 Anker,
  aus nichtrostendem Duplexstahl 1.4062 bzw. 1.4162,
  verschraubt über je 2 St. Hammerkopfschraube M8 A4-70,
Dimensionierung gemäß Statik.
Ausführung gemäß Zeichnung D.FA_6184
Menge: 9,000 St

**04.04.0003 B03 Konsole**
Stahlkonsole B03 zur Befestigung Betonfertigteil HE 04 an StB-Wand, bestehend aus:
- 1 St. Stahlwinkel als Schweißprofil, mit Steife,
  > Schenkel 1: 250 x 100 mm, t = 10 mm,
  > Schenkel 2: 500 x 100 mm, t = 10 mm,
  > Steife: ca. 500 x 250 mm, t = 8 mm,
alle Stahlteile aus Stahl S235, feuerverzinkt DIN EN ISO 1461,
miteinander werkseitig verschweißt, Schweißnähte aw = 3 mm,

Befestigung senkrechter Schenkel an Stahlbetonwand:
- mit 4 St. Bolzenanker Ø 12 mm,
Befestigung Betonfertigteile am horizontalen Schenkel:
- über Einbetonieren von 2 St. Ankerschienen 28/15, Länge je 350 mm, 3 Anker,
  aus Stahl S235, feuerverzinkt,
  verschraubt über je 2 St. Hammerkopfschraube M10,
Dimensionierung gemäß Statik.
Ausführung gemäß Zeichnung D.FA_6184
Menge: 3,000 St

**04.04.0004 B04 L-Winkel**
L-Winkel B04 zur Befestigung Betonfertigteil HE 05 an StB-Wand, bestehend aus:
- 1 St. L-Winkel, gleichschenklig, 200 / 16 mm, Breite 15 cm,
- 1 St. Steife, t = 10 mm,
alle Stahlteile aus Stahl S235, feuerverzinkt DIN EN ISO 1461,
miteinander werkseitig verschweißt, Schweißnähte aw = 3 mm,

Befestigung senkrechter Schenkel an Stahlbetonwand:
- mit 4 St. Bolzenanker Ø 16 mm,
Befestigung horizontaler Schenkel von unten an Betonfertigteil:
- mit 4 St. Bolzenanker Ø 12 mm,
Zusätzlich ist auf der Stahlbetonwand ein Mörtelbett als Auflager für das Betonfertigteil auszubilden.
Die Klinkervorsatzschalen sind beidseitig von unten an das Betonfertigteil anzuschließen.
Dimensionierung gemäß Statik.

Ausführung gemäß Zeichnung D.FA_6184
Menge: 3,000 St

**04.04.0005 B05 Dorne u. Z-Winkel**
B05 zur Befestigung des Betonfertigteils HE 06 auf Streifenfundament bzw. an StB-Wand, bestehend aus:
- 2 St. Dorne, aus Edelstahl, Ø 12 mm, Länge ca. 30 cm,
- 2 St. Z-Winkel, als Schweißprofil, (100+220+100) mm, Breite 150 mm,
  t = 8 mm, aus Stahl S235, feuerverzinkt DIN EN ISO 1461,
  werkseitig verschweißt, Schweißnähte aw = 3 mm,

Befestigung Dorne:
- Dorne werkseitig in Betonfertigteil einbetonieren, vor Ort in bauseitige Hüllwellrohre der Fundamente maßgenau einstellen und ausrichten. Hüllwellrohre, Ø 50 m, anschließend kraftschlüssig mit zementgebundenem, hochfließfähigem und schwindkompensiertem Vergussmörtel verfüllen.
Befestigung Z-Winkel:
zusätzlich ist das Betonfertigteil vollflächig auf ein zementgebundenes Mörtelbett, schwindarm, aufzusetzen, Dicke ca. 20 mm,
- mit Rückseite des Betonfertigteils sowie mit StB-Wand jeweils über 2 St. Schrauben, M10, Randabstand ≥ 50 mm, verdübeln,
inkl. Mehraufwand für Anpassen der Dämmung,
Dimensionierung gemäß Statik.
Ausführung gemäß Zeichnung D.FA_6184
Menge: 1,000 St

**04.04.0006 D01 Dorn**
Dorn D01 zur Befestigung der Attikaabdeckungen AT 01 - 08 an betonierter StB-Attika, bestehend aus:
- 1 St. Stehbolzenanker, aus Edelstahl 1.4571,
  > Gewindstange Ø 24 mm, Länge ca. 32 cm, mit Teilgewinde
  > Auflagerplatte 150 x 150 mm, t = 10 mm, mit Innengewinde,
mit bauaufsichtlicher Zulassung, zur Aufnahme von Vertikal- u. Horzontallasten,

Befestigung Stehbolzenanker:
- Bohrung, Ø = 50 mm, in der Attika (keine Kernbohrung), Stehbolzenanker einstellen und ausrichten. Ringspalt anschließend kraftschlüssig mit zementgebundenem, hochfließfähigem und schwindkompensiertem Vergussmörtel verfüllen.
Befestigung Betonfertigteile auf Stehbolzenanker:
- Im Fertigteil werkseitig passende Aussparung vorsehen. Fertigteil über Auflagerplatte exakt ausrichten. Ringspalt anschließend kraftschlüssig mit zementgebundenem, hochfließfähigem und schwindkompensiertem Vergussmörtel verfüllen.
Dämmung und Abdichten des Attikakopfes sowie Eindichten des Dornes erfolgt bauseitig durch den Dachdecker nach dem Setzen des Stehbolzenankers. Enge Abstimmung und gegenseitige Rücksichtnahme mit dem Dachdecker wird vorausgesetzt.
Zeitlich versetzte Ausführung des Dorns ist einzurechnen.
Dimensionierung gemäß Statik.

Ausführung gemäß Zeichnung D.DA_6200
Menge: 240,000 St

**04.04.0007 D02 Dorn**
Dorn D02 zur Befestigung der Brüstungsabdeckungen FB 01 + 02 an betonierter StB-Attika, bestehend aus:
- 1 St. Ankerplatte, 125 x 100 mm, t = 12 mm,
- 1 St. Gewindstange (Rundstahl) Ø 20 mm, Länge ca. 20 cm, mit Teilgewinde
- 1 St. Auflagerplatte 150 x 150 mm, t = 10 mm, mit Innengewinde,
alle Stahlteile aus Edelstahl, 1.4571,
miteinander werkseitig verschweißt, Schweißnähte aw = 3 mm,
(auch zur Aufnahme von Vertikal- u. Horzontallasten),

Befestigung Ankerplatte an Attika:
- mit 4 St. Bolzenanker Ø 12 mm, inkl. Toleranzausgleich bis 20 mm u. thermischer Trennung.
Befestigung Betonfertigteile auf Gewindestange:
- Im Fertigteil passende Aussparung vorsehen. Fertigteil über die Auflagerplatte exakt ausrichten. Ringspalt anschließend kraftschlüssig mit zementgebundenem, hochfließfähigem und schwindkompensiertem Vergussmörtel verfüllen.

Dämmung und Abdichten des Attikakopfes sowie Eindichten des Dornes erfolgt bauseitig durch den Dachdecker nach dem Setzen des Dornes. Enge Abstimmung und gegenseitige Rücksichtnahme mit dem Dachdecker wird vorausgesetzt.
Zeitlich versetzte Ausführung des Dorns ist einzurechnen.
Weiterhin ist zur Vorbereitung der Netzaufnahme im Rundstahl ein Innengewinde M12 x 1,75 mit einer Mindestgewindetiefe von 50 mm einzubringen.
Die einzelnen Netzhalter sind exakt in Flucht auszurichten, Mehraufwand ist einzurechnen.
Dimensionierung gemäß Statik.

Ausführung gemäß Zeichnung D.FA_6194
Menge: 18,000 St

**04.04.0008 W01 Winkel**
Winkel W01 zur Befestigung der Fensterbänke FB 03 an betonierter StB-Wand, bestehend aus:
- 1 St. Winkel, alle Stahlteile aus Stahl S235, feuerverzinkt DIN EN ISO 1461,
  Abmessung 200 x 150 x 8 mm, Länge = 25 cm,
  Befestigung in Tragwand mit 2 St. Bolzenanker Ø 12 mm,
  zur Lagesicherung der Fensterbank von unten verschrauben über 1 St. Betonschraube M10,
Dimensionierung gemäß Statik.

Ausführung gemäß Zeichnung D.FA_6158
Menge: 4,000 St

#### Titel 04.05 Netzhalter

**04.05.0001 N01 Netzhalter**
*** Bezugsbeschreibung
Netzhalter N01 zur späteren bauseitigen Befestigung von horizontalen Edelstahlnetzen an StB-Wänden über dem Innenhof 01, bestehend aus:
- 1 St. Flachstahl, 225 x 130 mm, t = 20 mm,
- 1 St. Flachstahl, 175 x 100 mm, t = 15 mm,
- 1 St. Schwert, trapezförmig, (210-160) x 330 mm, t = 12 mm,
alle Stahlteile aus Edelstahl, 1.4571,
miteinander werkseitig verschweißt, Schweißnähte aw = 3 mm,

Befestigung hinterer Flachstahl an Stahlbetonwand:
- mit 4 St. Bolzenanker Ø 12 mm, inkl. Toleranzausgleich bis 20 mm u. thermischer Trennung.
Zur Vorbereitung der Netzaufnahme sind im vorderen Flachstahl zusätzlich 4 Bohrungen vorzusehen, Ø 12 mm, inkl. Einschneiden eines Gewindes, sowie Verschließen des Loches mit passender Sechskant-Schraube.
Inkl. allseitiges Anarbeiten des Verblendmauerwerks, inkl. Unterkonstruktion und Dämmung an die Netzhalter.
Dimensionierung gemäß Statik.
Menge: 48,000 St

**04.05.0002 N02 Netzhalter**
*** wie Position 04.05.0001
Netzhalter N02 (über Innenhof 02), bestehend aus:
- 1 St. Flachstahl, 225 x 130 mm, t = 15 mm,
- 1 St. Flachstahl, 175 x 100 mm, t = 15 mm,
- 1 St. Schwert, trapezförmig, (210-160) x 335 mm, t = 10 mm,
Menge: 20,000 St

**04.05.0003 N03.1 Netzhalter**
*** Bezugsbeschreibung
Netzhalter N03.1 zur späteren bauseitigen Befestigung von vertikalen Edelstahlnetzen an StB-Wänden vor den Freibereichen, bestehend aus:
- 1 St. Ankerplatte, 100 x 100 mm, t = 12 mm,
- 1 St. Rundstahl, Ø 20 mm, Länge bis 40 cm,
- 2 St. Steifen, 300 x 20 mm, t = 5 mm, beidseitig an Rundstahl,
alle Stahlteile aus Edelstahl, 1.4571,
miteinander werkseitig verschweißt, Schweißnähte aw = 3 mm,

Befestigung Ankerplatte an Stahlbetonwand:
- mit 4 St. Bolzenanker Ø 12 mm, inkl. Toleranzausgleich bis 20 mm u. thermischer Trennung.
Zur Vorbereitung der Netzaufnahme ist im Rundstahl ein Innengewinde M12 x 1,75 mit einer Mindestgewindetiefe von 50 mm einzubringen.
Die einzelnen Netzhalter sind exakt in Flucht auszurichten, Mehraufwand ist einzurechnen.
Inkl. allseitiges Anarbeiten des Verblendmauerwerks, inkl. Unterkonstruktion und Dämmung an die Netzhalter.
Dimensionierung gemäß Statik.

Ausführung gemäß Zeichnung D.FA_6194
Menge: 12,000 St

**04.05.0004 N03.2 Netzhalter**
*** wie Position 04.05.0003
Netzhalter N03.2, an StB-Decken, bestehend aus:
- 1 St. Ankerplatte, 100 x 100 mm, t = 12 mm,
- 1 St. Rundstahl, Ø 20 mm, Länge bis 12 cm,
- (ohne Steifen)
Menge: 18,000 St

#### Titel 04.06 Sonstiges

**04.06.0001 Drahtanker 250mm**
*** Bezugsbeschreibung
Drahtanker DIN EN 1996-2,
aus nichtrostendem Stahl, mit Tropfscheibe,
Korrosionsbeständigkeitsklasse III,
Verankerung in Tragwand aus Stahlbeton,
beim Aufmauern in Hintermauerung einlegen,
Schalenabstand bis 250 mm,
Durchmesser 5 mm,
Anzahl und Anordnung nach statischen und konstruktiven Erfordernissen.
Abrechnung nach m2 Verblendmauerwerk.
Menge: 22,500 m2

**04.06.0002 Drahtanker 100mm**
*** wie Position 04.06.0001
Schalenabstand bis 100 mm
Menge: 3575,000 m2

**04.06.0003 Dauergerüstanker, rechtwinklig**
*** Bezugsbeschreibung
Einbau von dauerhaften Verankerungsvorrichtungen DIN 4426, nach vorgegebenem Ankerplan,
geeignet für die Verankerung von Standgerüsten der Lastklasse 4 (3 kN/m2),
zur Aufnahme von Käften rechtwinklig zum Verankerungsgrund,
Abstand zwischen Außenkante Bekleidung und tragendem Untergrund bis 380 mm,
aus nichtrostendem Stahl (A4),
verankern in der Tragkonstruktion aus Beton,
inkl. Kunststoffkappe und Ringschraube.
Menge: 330,000 St

**04.06.0004 Dauergerüstanker, parallel und rechtwinklig**
*** wie Position 04.06.0003
für Kräfte parallel und rechtwinklig zum Verankerungsgrund
Menge: 40,000 St

**04.06.0005 Lochband**
Lochband aus nichtrostendem Stahl,
zur Rissesicherung / Aufnahme und Verteilung von Zugspannungen im Bereich von Mauerwerksfugen,
in verschiedenen Längen
Breite 50 mm,
Einlegen in die Lagerfuge.
Menge: 130,000 m

### Gewerk 05 Stundenlohnarbeiten

#### Titel 05.01 Stundenlohnarbeiten

**05.01.0001 Bauvorarbeiter/-in sämtliche Kosten/Zuschläge**
STLB-Bau 2026-04 091
Stundenlohnarbeiten durch Bauvorarbeiter/-in
der Verrechnungssatz für die jeweilige Arbeitskraft umfasst sämtliche Aufwendungen wie Lohn- und Gehaltskosten, Lohn- und Gehaltsnebenkosten, Zuschläge, lohngebundene und lohnabhängige Kosten, sonstige Sozialkosten, Gemeinkosten, Wagnis und Gewinn.
Menge: 10,000 h

**05.01.0002 Baufacharbeiter/-in sämtliche Kosten/Zuschläge**
STLB-Bau 2026-04 091
Stundenlohnarbeiten durch Baufacharbeiter/-in
der Verrechnungssatz für die jeweilige Arbeitskraft umfasst sämtliche Aufwendungen wie Lohn- und Gehaltskosten, Lohn- und Gehaltsnebenkosten, Zuschläge, lohngebundene und lohnabhängige Kosten, sonstige Sozialkosten, Gemeinkosten, Wagnis und Gewinn.
Menge: 30,000 h
